# NB.102201, RKW WA8 GEORG-HERRMANN-ALLEE 105 14469 POTSDAM
Angebotsaufforderung (GAEB DA XML 3.2, DA83)
Projekt: NEUBAU GEBÄUDE FÜR STUDENTISCHES WOHNEN ROTE KASERNE WEST
Währung: EUR
Vergabeart: Öffentliche Ausschreibung
Auftraggeber: ProPotsdam GmbH, Pappelallee 4, 14469 Potsdam
Erstellt mit: AVAPLAN, AVAPLAN win64bit 26.2.3.4464, 24.07.2026

## 0. Allgemeine und Technische Vertragsbedingungen
ALLGEMEINE VORBEMERKUNGEN

HINWEIS ZU VORBEMERKUNGEN

Vorbemerkungen in dieser Leistungsbeschreibungen sind in die Positionen einzukalkulieren, es sei denn eine abweichende Leistung wird in einer Position gesondert ausgeschrieben.
Alle Vorbemerkungen sind hierarchisch für alle darunter gegliederten Untertitel und Positionen gültig und sind entsprechend einzukalkulieren, auch wenn dieser Hinweis nicht gesondert auftaucht. Dies gilt auch für Vorbemerkungen und Definitionen von Positionsgruppen mit ähnlichem Inhalt, die als solche klar zu erkennen sind. Des Weiteren werden folgende Abkürzungen in der Ausschreibung verwendet:

AG: Auftraggeber
AN: Auftragnehmer
OÜ: Objektüberwachung des Auftraggebers

Für Vorbereitung und Ausführung der Leistungen gelten die VOB Teil A, B, C in der am Tage der Auftragserteilung gültigen Fassung.
Es gelten die Regelungen der DIN 18299 - ATV "Allgemeine Regelungen für Bauarbeiten
jeder Art" (VOB/ C), sowie alle weiteren für dieses Gewerk maßgeblichen Normen.

1.  GLIEDERUNG DER LEISTUNGSBESCHREIBUNG

- 2.1 Grundstück und Lage der baulichen Anlage
- 2.2 Allgemeine Angaben zur Baustelle
- 2.3 Allgemeine Baubeschreibung
- 2.4  Bauzeiten
- 2.5  Baustrom /Bauwasser
- 2.6  Bauschuttentsorgung / Baureinigung
- 2.7  WU Konzept
- 3. Allgemeine Angaben zur Ausführung
- 4. Anlagenverzeichnis Pläne
- 5. Dokumentationsunterlagen
- 6. Rechnung / Aufmaß
- 7. Gewerkespezifische Angaben Baustelle / Ausführung
- Ausführungsbeschreibung Leistungsverzeichnis - Leistungspositionen

2.  ATV - ALLGEMEINE UND TECHNISCHE VERTRAGSBEDINGUNGEN

2.1  Grundstück und Lage der baulichen Anlage
Die Baustellenadresse lautet Georg-Hermann-Allee 105, 14469 Potsdam. Zum Zeitpunkt des Leistungsbeginns befinden sich die Kellergeschosse des Bauvorhabens teilweise bereits im fertiggestellten Zustand, während andere Bereiche des Untergeschosses noch in der Ausführung sind. Die Rigolen zur Regenwasserversickerung wurden bereits hergestellt. Das nördlich angrenzende Grundstück wird derzeit bereits baulich entwickelt.
Die Baustelle ist wie folgt umgrenzt: östlich durch eine schulische Einrichtung, nordöstlich durch bestehende Wohnbebauungen, westlich durch den Volkspark Potsdam sowie südlich durch dessen Wirtschaftshof.
Im nordwestlichen Teil des Quartiers befindet sich ein weiteres Flurstück, welches nicht Bestandteil dieses Bauvorhabens ist.
Die Arbeitszeiten sind werktäglich von 7.00-20.00Uhr. Sämtliche Emissionen (Lärm, Staub etc.) sind so weit als möglich zu vermeiden.
Die Grundstücksgröße beträgt ca. 9.639 m2.

2.2  Baustelleneinrichtung
Die Zufahrt erfolgt über die Georg-Hermann-Allee und weiter über die nördlich gelegene Planstraße D auf das Grundstück. Die asphaltierte Planstraße D ist ca. 5,5 m breit, jedoch befinden sich Straßenlaternen im nördlichen Straßenbereich.
Das Grundstück selbst ist unbefestigt. Der Fahrzeugverkehr ist darauf auszurichten.
Die Zufahrt auf das Grundstück ist unbedingt freizuhalten.
Parkende Fahrzeuge bzw. gelagerte Materialien werden unverzüglich auf Kosten des Verursachers beseitigt.
Flächen für die Baustelleneinrichtung für Lagercontainer, Aufenthaltscontainer o.ä. stehen gem. Baustelleneinrichtungsplan begrenzt zur Verfügung. Die Reinigung und Ausstattung ist durch den AN vorzunehmen. Für Schäden haftet der AN.
Lageräume (verschließbar) stehen dem AN nicht zur Verfügung. Die hierfür anfallenden Aufwendungen sind entsprechend "- Kosten" bei der Kalkulation zu berücksichtigen.

Baustrom + Bauwasser
im Bereich der Baustelle

Schmutzwasser (Abwasser)
im Bereich der Baustelle

Bauzaun
Ein vorhandener Bauzaun begrenzt die Baustelle

Gerüste, Hebezeuge
Die für die eigenen Leistungen erforderlichen Gerüste, Hebezeuge und Aufwendungen für Zwischenbauzustände (Montagezustände) sind in die Einheitspreise der Leistungspositionen einzukalkulieren.
Die Gerüste sind Dritten kostenlos zur Mitnutzung zu überlassen, bis zum Ende der eigenen Leistungen. Der Abbau der Gerüste ist mit der Bauüberwachung rechtzeitig abzustimmen, damit ggf. rechtzeitig Gerüste durch Dritte errichtet werden können.

Vermesserleistung
Eine Grobabsteckung sowie Feinabsteckung der geplanten Leitungsführung mit Schnurgerüsten und Ermittlung der Achsen sowie der Höheneinmessung erfolgt seitens des Auftragnehmers.

Reinigung
Die Arbeitsbereiche sind werktäglich aufzuräumen und zu reinigen.

2.3  Allgemeine Baubeschreibung
Bei der Baumaßnahme handelt es sich um den Neubau von 4 viergeschossigen Gebäuden für studentisches Wohnen einschließlich vier Gewerbeeinheiten in den Erdgeschossen der Gebäude A und B entlang der Georg-Hermann-Allee. Gebäude D ist nördlich an der Planstraße D gelegen, Gebäude C im südlichen Teil. Die dritten Obergeschosse von Gebäude C und D sind als Staffelgeschoss ausgebildet, Gebäude A und B haben vier Vollgeschosse. Die Dächer sind als Flachdach mit Extensivbegrünung ausgebildet. Die Gebäude werden als Holzbau errichtet. Kellergeschosse, sowie Flurwände und Flurdecken im EG, sowie die Wände und Decken der Gewerberäume in Gebäude A und B und des Gemeinschaftsraums in Gebäude C werden in Stahlbeton ausgeführt. Treppenhäuser werden ebenfalls in Stahlbeton ausgeführt. Die Eingänge zu den Wohngebäuden liegen hofseitig. Die Gebäude sind freistehend. Gebäude A und B sind vollunterkellert, Gebäude C und D sind teilunterkellert.

2.4  Bauzeiten
Die Arbeiten sind von der 43. KW 2026 bis zur 11. KW 2027 geplant. Nach derzeitigem Bauabaufplan ist eine Leitungsverlegung in 3 Abschnitten folgendermaßen geplant:
1. Abschnitt vom 19.10.26 - 11.12.26
Gebäude C einschl. Gräben G 15 und G 14

2. Abschnitt vom 11.01.27 - 05.03.27
Gebäude B und A einschl. Innengasse Gebäude D bis Anschluss Übergabeschacht Planstraße

3. Abschnitt vom 08.03.27 - 19.03.27
Gebäude D restliche Leitungen

Die Hebeanlage wird während der Bauzeit noch nicht in Betrieb genommen. Die baulichen Voraussetzungen Leitungen, Schächte etc. werden im Zuge der Bauarbeiten hergestellt.
Es wird unabhängig von den Tiefbauarbeiten ein Termin für die spätere Installation der Pumpe und Inbetriebnahme der Hebeanlage notwendig.

2.5  Baustrom /Bauwasser
Baustrom ist Teil der Ausschreibung VE02
Bauwasser ist Teil der Ausschreibung VE01
Die Lage, Art und der Anschlusswert für das Überlassen von Anschlüssen für Wasser, Energie und Abwasser sind dem Baustelleneinrichtungsplan zu entnehmen.
Es werden je ein Baustromverteiler je Gebäude und Kranstandort zur Mitbenutzung durch das Gewerk Baustrom / Baubeleuchtung (VE02) in den Außenanlagen bereitgestellt. Die Verteilung zu dem jeweiligem Arbeitsort hat eigenverantwortlich zu erfolgen.

2.6  Bauschuttentsorgung / Baureinigung
Die Bauschutt- und Abfallbeseitigung sowie die Entsorgung von Verpackungen und Restmaterialien hat arbeitstäglich eigenverantwortlich durch den AN zu erfolgen. Der AN ist verpflichtet, für alle seine auf dem Baustellengelände angefallenen Baustellenabfälle die Entsorgungsleistungen zu übernehmen und diese arbeitstäglich nach den Abfallentsorgungsvorschriften des Landes zu entsorgen.
Der AN hat die Sorgfaltspflicht im Hinblick auf sein eigenes Material und Werkzeug. Es ist deutlich räumlich von Abfällen zu trennen und ggf. zu kennzeichnen und witterungsgeschützt zu sichern.
Der AN hat für die ständige Sauberkeit der von ihm benutzten Verkehrswege zu sorgen. Werden insbesondere öffentliche Straßen und Gehwege und Flächen im Bereich außerhalb des Baufeldes verunreinigt, sind diese umgehend durch den Verursacher zu reinigen, jedoch mindestens täglich.
Verschmutzungen insbesondere auch im Baufeld durch Stofftransporte sind täglich zu beseitigen.

2.7  WU Konzept
Die Bodenplatte und Kelleraußenwände sind in WU-Qualität auszuführen.
Gemäß Angaben im Bodengutachten wird nach WU-Richtlinie 2017, 8.5.2 für alle Bauteile gegen Erdreich die Beanspruchungsklasse 1 (zeitweise aufstauendes Sickerwasser) festgelegt. Es wurde durch den Bauherrn vertraglich vereinbart, die Nutzungsklasse A gemäß WU-Richtlinie zu erfüllen.

3.  ALLGEMEINE ANGABEN ZUR AUSFÜHRUNG

3.1.Ausführungsvorschriften
Alle Maßnahmen zur Erfüllung der bauaufsichtsbehördlichen, gewerbeaufsichtlichen, berufsgenossenschaftlichen und Umweltschutzvorschriften sowie -auflagen sind einzukalkulieren. Der AN verpflichtet sich, für die Durchführung seiner vertraglichen Leistungen und zur Einhaltung der vereinbarten Termine ausreichendes Personal mit qualifizierter Aufsicht einzusetzen.
Auf der Baustelle muss ein vertretungsberechtigter, deutschsprachiger Vertreter des AN (Bauleiter, Vorarbeiter, etc.) verfügbar sein, der über eine den Bauleistungen entsprechende Ausbildung und Fachkunde verfügt.

3.2.Koordinierung
Der AN hat seine Leistung mit den vorhergehenden, parallel laufenden, und den nachfolgenden Gewerken, die seine eigene Leistung technisch berühren, so abzustimmen, dass die eigene Leistung und die eigenen Ausführungstermine im Bezug auf die Detailausführungsschritte und Funktionsgerechtigkeit ordnungsgemäß erfolgen. Die dabei üblicherweise anstehenden Arbeitsfolgen, technischen Abhängigkeiten und zeitlich getrennten Einzelschritte von Teilleistungen sind bei der Angebotskalkulation zu berücksichtigen.

3.3.Verschlussfreigabe
Vor Überbauung / Verfüllung / vor dem Verschluss von Bauteilen. in denen Einbauteile Dritter integriert sind, bzw. verschlossen werden, bedarf es der Freigabe zum Verschluss durch die Fachbauleitung des Gewerkes Dritter.

3.4.Maße und Maßtoleranzen
Alle Maße sind vor Ausführung eigenverantwortlich am Bau zu prüfen! Abweichungen sind der örtlichen Überwachung unverzüglich anzuzeigen.

3.5.Arbeitsgeräte und Baubehelfe
Sofern im LV nicht anders beschrieben obliegt die Wahl der zum Einsatz kommenden Geräte und Baubehelfe dem AN. Er hat sich jedoch streng an die geltenden Richtlinien und Bestimmungen zu halten.

3.6.Sicherheitshinweise  / Arbeitsschutz
Die Forderungen der Arbeits -und Unfallvorschriften entsprechend den Forderungen der Bauberufsgenossenschaft, VOB, der Baustellenverordnung und des Amtes für Arbeitssicherheit und den allgemeinen anerkannten sicherheitstechnischen Regeln sind einzuhalten. Entsprechend der rechtsgültig eingeführten Baustellenverordnung wird die Baustelle von einem Sicherheits- und Gesundheitskoordinator des Auftraggebers überwacht.

Umgang mit Gefahrstoffen / Gefährdungen durch Lärm und Vibrationen Insbesondere bei Arbeiten mit Epoxidharz und anderen Gefahrstoffen sind die Arbeiten gemäß Verordnung zum Schutz vor Gefahrstoffen (GefStoffV) auszuführen.  Insbesondere bei der Ausführung von Schleifarbeiten, Strahlarbeiten, Arbeiten mit Glättmaschinen oder Ähnlichem sind Maschinen einzusetzen bei denen der Staub bereits an seiner Entstehungsstelle abgesaugt wird.
Lärmemittierende Maschinen müssen lärmarm ausgeführt sein (< 80 dB (A)). Die allgemein gültigen Vorschriften zum Schutz gegen Baulärm sind einzuhalten. Belästigungen im Baustellenbereich an und auf den Zufahrtsstraßen, sowie von Anwohnern durch Lärm und Staubentwicklung sowie Vibrationen, bei Ausführungsleistungen bzw. Transporten o.Ä. sind auf das technisch unvermeidbare Maß zu beschränken.

4.  ANLAGENVERZEICHNIS / PLÄNE, BERECHNUNGEN, GUTACHTEN

4.1 Planung
Die folgenden Unterlagen liegen dem Leistungsverzeichnis bei und sind bei der Kalkulation zu berücksichtigen. Die beigelegten Pläne sind Bestandteile des Leistungsverzeichnisses und sind in die Positionen eingebunden. Hieraus sind auch die baulichen Zwänge entsprechend der Baukörpergeometrie und die Erschließungsmöglichkeiten zu entnehmen.

Baustelleneinrichtungsplan
RKWWA8_ABCD_ARC_LPH5_LP_UG_1010_F_5 Baustelleneinrichtung Phase 1, von dRMM GmbH, Stand 06.07.26
RKWWA8_ABCD_ARC_LPH 5_LP_EG_1011_F_4_BAUSTELLENEINRICHTUNG Phase 2, von dRMM GmbH, Stand 04.03.26

Baugrube Schnitte
RKWWA8_ABD_ARC_LP5_SN_3010_F_0, Stand 14.11.25
RKWWA8_CD_ARC_LP5_SN_3011_F_0, Stand 14.11.25

Freianlagenplanung / Erdarbeiten
RKWWA8_ABCD_FAP_LPH5_LP_00_P_2_Übersichtslageplan, Tinius Architekten, 03.12.25
RKWWA8_ABCD_FAP_LPH5_LP_04_P_9_Koordinierter Leitungsplan Übersicht UG, Tinius Architekten, 02.04.26
RKWWA8_ABCD_FAP_LPH5_LP_04.2_P_1_ Koordiniierter Leitungsplan Übersicht UG, Tinius Architekten, 10.07.26
RKWWA8_ABCD_FAP_LPH5_LP_04.3_P_0_Koordinierter Leitungsplan A-B-D, Tinius Architekten, 10.07.26
RKWWA8_ABCD_FAP_LPH5_LP_04.4_P_0_Koordinierter Leitungsplan B-C3, Tinius Architekten, 10.07.26
RKWWA8_ABCD_FAP_LPH5_LP_04.5_P_0_Koordinierter Leitungsplan A-B-D, Tinius Architekten, 10.07.26
RKWWA8_ABCD_FAP_LPH5_DE_20.1_P_1_Gräben VE42-RW, Tinius Architekten, 10.07.26
RKWWA8_ABCD_FAP_LPH5_DE_20.2_P_1_Gräben VE42-RW, Tinius Architekten, 10.07.26
RKWWA8_ABCD_FAP_LPH5_DE_20.3_P_1_Gräben VE42-RW, Tinius Architekten, 10.07.26
RKWWA8_ABCD_FAP_LPH5_DE_20.4_P_1_Gräben VE42-HLS, Tinius Architekten, 10.07.26
RKWWA8_ABCD_FAP_LPH5_DE_20.5_P_1_Gräben VE42-HLS, Tinius Architekten, 10.07.26
RKWWA8_ABCD_FAP_LPH5_DE_20.6_P_1_Gräben VE42-HLS, Tinius Architekten, 10.07.26
RKWWA8_ABCD_FAP_LPH5_DE_20.7_P_0_Schachtuhren, Tinius Architekten, 10.07.26

HLS Kollisionsplanung
HLS Kollisionsplanung Untergeschoss Haus A, von D3 planende Ingenieure GmbH, Stand 17.10.25
HLS Kollisionsplanung Untergeschoss Haus B, von D3 planende Ingenieure GmbH, Stand 17.10.25
HLS Kollisionsplanung Untergeschoss Haus C1, C2, C3, von D3 planende Ingenieure GmbH, Stand 17.10.25
HLS Kollisionsplanung Untergeschoss Haus D, von D3 planende Ingenieure GmbH, Stand 12.11.25

HLS Abwicklungen Schmutzwasser
Schmutzwasser Abwicklung Haus A und B, von D3 planende Ingenieure GmbH, Stand 18.07.2025
Schmutzwasser Abwicklung Haus C, von D3 planende Ingenieure GmbH, Stand 18.07.2025
Schmutzwasser Abwicklung Haus C Hebeanlage, von D3 planende Ingenieure GmbH, Stand 18.07.2025
Schmutzwasser Abwicklung Haus D, von D3 planende Ingenieure GmbH, Stand 18.07.2025

ELT Grundleitungsplan/ Erdung
RKWWA8_ABCD_ELT_LPH5_LP_XX_001_P_6, koordinierter Grundleitungsplan, ICL Ingenieur Consultant GmbH, 27.02.26
RKWWA8_A_ELT_LPH5_ERD_UG_001_P_1, Erdung/ Potentialausgleich Haus A, ICL Ingenieur Consultant GmbH, 09.05.25
RKWWA8_B_ELT_LPH5_ERD_UG_001_P_0, Erdung/ Potentialausgleich Haus B, ICL Ingenieur Consultant GmbH, 09.05.25
RKWWA8_C_ELT_LPH5_ERD_UG_001_P_2, Erdung/ Potentialausgleich Haus C, ICL Ingenieur Consultant GmbH, 09.05.25
RKWWA8_D_ELT_LPH5_ERD_UG_001_P_0, Erdung/ Potentialausgleich Haus D, ICL Ingenieur Consultant GmbH, 10.11.25

Baugrundgutachten, von BBiG GmbH, Stand 27.09.23

Projektfabrikatsliste

4.3. Untergliederung LV
Die Untergliederung er Erdarbeiten erfolgt grabenweise entsprechend der beigefügten Planung.

5.  DOKUMENTATIONSUNTERLAGEN

Die kompletten Dokumentationsunterlagen sind 1 Woche vor Abnahme an den Bauherrn zu übergeben. Die Übergabe erfolgt unter Einhaltung der Vorgaben, zum einen in Papierform (Ordner und Inhaltsverzeichnis) in 1-facher Ausfertigung, zum andern in digitaler Form (DWG & PDF).

Die Dokumentation hat streng nach der nachfolgend angegebenen Reihenfolge zu erfolgen. Sollten einzelne Punkte nicht erforderlich sein, so sind diese Register leer zu führen. Zusätzliche Unterlagen sind in Abstimmung mit der BL des AG zu integrieren. Die Reihenfolge der Unterlagen ist auch auf dem Datenträger einzuhalten.

Reihenfolge Dokumentationsunterlagen:
00.  Inhaltsverzeichnis
01.  Fachunternehmer- und Fachbauleitererklärung
02.  Übereinstimmungserklärungen
03.  Dokumentationsunterlagen gemäß Hinweistext / Ausführungsbeschreibung
04.  Entsorgungsnachweise aller Abbruchmaterialien
05.  Bautagebücher

6.  RECHNUNGEN / AUFMASS

Rechnungen und Aufmaße sind kumulierend zu stellen. Das Aufmaß ist positionsweise zu erstellen. In den Aufmaßblättern der jeweiligen Rechnung sind nur die zugehörigen Massenzuwächse darzustellen. Mengen aus vorangegangenen Rechnungen sind als Übertrag voranzustellen. Grundlage des Aufmaßes bzw.der Abrechnungspläne sind die Werk-/Schal-/Bewehrungs-/Montagepläne im Maßstab 1:50. Sollte die abzurechnende Leistung hier nicht ausreichend erkennbar sein, sind Abrechnungspläne / Detailpläne beizubringen aus denen die abzurechnende Leistung hervorgeht. Alle Einzelmaße der im Aufmaß aufgeführten Leistungen müssen ausnahmslos aus den Abrechnungsplänen hervorgehen. Sie sind farblich anzulegen und über entsprechende Legenden / Bezeichnungen zu kennzeichnen. Kann ein Abrechnungsmaß nicht aus den Maßangaben des Architekten oder Tragwerksplaner ermittelt werden, ist das errechnete oder vor Ort ermittelte Maß in den Abrechnungsplan zu übernehmen. Änderungen der Rechnungsprüfung durch den AG sind grundsätzlich in die neuen Abschlagsrechnungen zu übernehmen. Bei Widersprüchen ist mit der OÜ vor neuer Rechnungslegung eine Einigung zu erzielen.

7.  GEWERKESPEZIFISCHE ANGABEN AUSFÜHRUNG

Angaben zur Ausführung
Bei der Ausführung sind folgende Hinweise zu beachten. Sich hieraus ergebende Leistungen, für die im Leistungsverzeichnis kein gesonderter Ansatz vorhanden ist, sind in den Einheitspreisen zu berücksichtigen.

Baulogistik:
Durch den AN ist eigenverantwortlich eine detaillierte Bauablaufplanung zu erstellen und freigeben zu lassen. Dieser Logistikplan hat die einzelnen Bauabschnitte bestehend aus
- Sicherung von Zwischenbauzuständen
- Witterungsschutz etc.
aufzuzeigen.

Aufmaß
Die in der Planung angegeben Maße dienen der Orientierung und sind stets am Bau zu prüfen. Die Fertigung hat auf einem örtlichem Aufmaß zu erfolgen

Witterungsschutz + Sicherungsmaßnahmen:
Der AN ist allein für einen Witterungsschutz verantwortlich. Bauseits ist kein Wetterschutzdach vorhanden. Die Baustelle ist immer gesichert zu verlassen, auch Zwischenbauzustände sind unverzüglich zu sichern.
Offene Flächen in notwendigen Zwischenbauzuständen sind vom AN mit einem geeignetem Witterungsschutz zu versehen, das Eindringen von Wasser ist zu verhindern.

Arbeiten anderer Unternehmer auf der Baustelle
Die Reihenfolge der einzelnen Arbeiten ist mit der OÜ abzustimmen. Beim Ineinandergreifen verschiedener Gewerke haben die AN ihre Arbeiten so miteinander zu koordinieren, dass ein reibungsloser Ablauf gewährleistet ist.  Beschädigungen an bereits gebauten  Anlagen (u.A: Rigolen) sind zu vermeiden.

Eignungs- bautechnische Nachweise, W+M Planung
Alle für die verwendeten Materialien und Bauteile erforderlichen Eignungs- und bautechnischen Nachweise sind vorzuhalten und dem Auftraggeber spätestens zur Abnahme oder auf Verlangen digital, geordnet und eindeutig gekennzeichnet zu übergeben. Die erforderliche Werk- und Montageplanung ist vollständig zu erstellen und mit ausreichendem zeitlichem Vorlauf vor Baubeginn dem Planer zur Prüfung und Freigabe vorzulegen; es gelten ausschließlich geprüfte und freigegebene Pläne. Die vorgesehenen Materialien sind vor ihrem Einbau anzuzeigen, und erforderliche Nachweise sind rechtzeitig vorzulegen.

## 1.0. Technische Vorbemerkung - Erdarbeiten
1.1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN 18127
Baugrund, Untersuchung von Bodenproben - Proctorversuch

DIN EN 16907-1
Erdarbeiten - Teil 1: Grundsätze und allgemeine Regeln

DIN EN 16907-2
Erdarbeiten - Teil 2: Materialklassifizierung

DIN EN 16907-3
Erdarbeiten - Teil 3: Ausführung von Erdarbeiten

DIN EN 16907-4
Erdarbeiten - Teil 4: Bodenbehandlung mit Kalk und/oder hydraulischen Bindemitteln

DIN EN 16907-5
Erdarbeiten - Teil 5: Qualitätskontrolle und Überwachung

DIN EN 16907-6
Erdarbeiten - Teil 6: Landgewinnung mit nassgebaggertem Einbaumaterial

DIN EN ISO 22476-2
Geotechnische Erkundung und Untersuchung - Felduntersuchungen - Teil 2: Rammsondierungen

DVGW GW 315
Arbeitsblatt: Maßnahmen zum Schutz von Versorgungsanlagen bei Bauarbeiten
Herausgeber: Deutscher Verein des Gas- und Wasserfaches e.V.

FGSV 526
M HifüBau - Merkblatt über den Einfluss der Hinterfüllung auf Bauwerke
Herausgeber: Forschungsgesellschaft für Straßen- und Verkehrswesen

FGSV 559
Merkblatt über Bauweisen für technische Sicherungsmaßnahmen beim Einsatz von Böden und Baustoffen mit umweltrelevanten Inhaltsstoffen im Erdbau
Herausgeber: Forschungsgesellschaft für Straßen- und Verkehrswesen

1.2. Angaben zur Baustelle

Es liegt ein Sachverständigengutachten zum Baugrund vor.

Es ist diesem Leistungsverzeichnis vollständig als Kopie beigefügt und ist in vollem Umfang zu beachten.

1.3. Angaben zu Stoffen und Bauteilen

Das auf der Baustelle anfallende und nicht zum Verfüllen benötigte Aushubmaterial ist vom Auftragnehmer vor der Abfuhr gemäß den Deponieklassen bzw. Abfallschlüsseln der AVV zu separieren.

Eine Rasterfeldbeprobung liegt ausschließlich für die Fundamentbereiche der Gebäude vor. Für den Bereich der erdverlegten Leitungen ist der Boden zur Haufwerksbeprobung zwischenzulagern, sofern er nicht seitlich planiert werden kann. Die Beprobung erfolgt durch den AG. Die Einstufung der Entsorgung erfolgt gem. Ersatzbaustoffverordnung.

Wird vom Auftraggeber eine Kippe als Zwischenlager oder Deponie vorgegeben, so ist das für die Angebotsabgabe verbindlich. Im Zuge der Bauausführung kann etwas anderes vereinbart werden.

Falls das Leistungsverzeichnis keine Festlegung enthält, ist über wieder verwertbares Aushubmaterial (z.B. Humus, Kies, Sand, Lehm, Natursteinmaterial) vor der Verfügung eine Vereinbarung zu treffen.

1.4. Angaben zur Ausführung

Allgemeines

Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Verdichtungs erfolgt unter Eigenüberwachung zur Sicherstellung entsprechender Verdichtung inkl. Verdichtungsnachweise zur Vorlage an AG / OÜ

Weil die Lage vorhandener Leitungen, Kabel, Dräne, Kanäle, Vermarkungen und sonstiger Hindernisse vor der Ausführung der Arbeiten nicht angegeben werden kann, hat der Auftragnehmer das Vorhandensein und die Lage entsprechend Abschnitt 3 der ATV zu erkunden.Diese Besondere Leistung ist in die Angebotspreise einzurechnen. Der Trinkwasser- , und Schmutzwasserschacht ist bereits auf dem Grundstück hergestellt.

Falls erforderlich, ist das vorhandene Gelände vor Ausführung der Arbeiten gemeinsam von Auftragnehmer und Auftraggeber im Hinblick auf Lage und Höhe zu vermessen und das Ergebnis im Protokoll festzuhalten.
Das Erstellen eines Pflasterprotokolls bspw. als fotodokumetarisches Protokoll ist vor Begin derTiefbauarbeiten durch den AN zu erstellen. Etwaiger Aufwand ist in die EP-Positionen mit einzukalkulieren.

Erdarbeiten

Oberbodenaushub dient nicht dem Wiedereinbau und ist im Rahmen des Ausbaus direkt zu entsorgen.

Werden beim Aushub von der Leistungsbeschreibung abweichende Bodenverhältnisse angetroffen oder treten Umstände ein, durch die die vorgeschriebenen Aushubarbeiten nicht durchgeführt werden können, ist umgehend die Bauleitung zu verständigen.

Bei Auftreten von bindigem Boden im Bereich oberhalb der Gründungssohle ist vom Auftragnehmer rechtzeitig die Bauleitung zu verständigen und zunächst zu klären, ob eine Schutzschicht über der Gründungssohle verbleiben soll, wenn eine solche nicht bereits in der Leistungsbeschreibung gefordert worden ist. Ein Aufweichen der geplanten Gründungssohle, auch durch Niederschläge, ist unbedingt zu vermeiden.

Zur Herstellung des Planums der Baugrubensohle in homogenen bindigen Böden sind zur Vermeidung von Auflockerung glatte Baggerschaufeln zu verwenden.

Hat der Auftragnehmer die Lockerung des Bodens im Bereich der Gründungssohle zu vertreten, besteht für ihn kein Anspruch auf Vergütung für das Wiederherstellen der ursprünglichen Lagerungsdichte.

Bei feuchten bindigen Böden darf das Planum nicht nachträglich verdichtet werden, um ein Aufweichen zu vermeiden.

Entwässerungsmaßnahmen, zu denen der Auftragnehmer gemäß ATV DIN 18300 oder Vertrag verpflichtet ist, sind so auszuführen, dass der Baugrund und der zum Einbau bestimmte Boden nicht unzulässig durchfeuchtet wird. Werden die notwendigen zwischenzeitlichen Entwässerungsmaßnahmen unterlassen oder unsachgemäß ausgeführt oder werden die planmäßig herzustellenden Entwässerungsanlagen nicht rechtzeitig hergestellt, darf dadurch unbrauchbar gewordener Boden nicht verwendet werden und ist ggf. auszutauschen.

Bei Erdarbeiten in unmittelbarer Nähe von Bauwerken, Grenzbebauungen, Leitungen, Kabeln, Dränagen und Kanälen ist die Bauleitung sofort zu verständigen, wenn andere Verhältnisse angetroffen werden, als aus den Bestandsplänen zu ersehen ist. Von dieser Forderung wird auch nicht abgesehen, wenn die Situation vom Statik-Büro alternativ vorgesehen oder in Augenschein genommen worden ist.

Werden vorhandene Leitungen beschädigt, hat der Auftragnehmer sofort das zuständige Versorgungsunternehmen sowie die Bauleitung des Auftraggebers zu verständigen.

Bei Erdbauwerken und Hinterfüllungen ist darauf zu achten, dass der für den vorgesehenen Verwendungszweck geeignete Boden eingebaut wird. Bestehen berechtigte Zweifel an der Verdichtungsfähigkeit von durch den Auftraggeber vorgegebenem Material, ist der Auftraggeber oder dessen Bauleiter zu informieren.

Kies- und Sandmaterial, das beim Aushub der Rohrleitungsgräben gewonnen wird und sich zur Auf- und Hinterfüllung der Rohrleitungen eignet, ist seitlich zur Wiederverwendung zu lagern.

Das Verdichten der Rohrleitungsauffüllungen und Hinterfüllungen durch Einschlämmen ist grundsätzlich nicht zulässig.

Der Auftragnehmer ist verpflichtet, vor Verfüllung von Bauwerken zu prüfen, ob der zu verfüllende Raum frei von Bauschutt, Müll u. dgl. ist. Trifft das nicht zu, ist der Auftraggeber unverzüglich zu verständigen.

Zwischengelagerter Bodenaushub zum Wiedereinbau ist mittels Abdeckfolien vor Durchnässung zu schützen.

Verkehrssicherung

Verkehrsbeschränkungen, die nur während der Arbeitszeit notwendig sind, müssen in der übrigen Zeit aufgehoben werden (Beseitigen oder Ungültigmachen von Verkehrszeichen).

Vor dem rechtzeitigen Aufstellen von Beschilderungen für Halteverbote sind aus Beweisgründen die Kennzeichen der im Bereich parkenden Fahrzeuge zu protokollieren.

Aufgrabungen, Baugruben und Gräben im Bereich von Flächen des Fahrzeugverkehrs sind in ausreichendem Abstand zu sichern.

Rot-weiße Warnbänder (Flatterbänder) dürfen nur als zusätzliche optische Sicherung und nur außerhalb von Fahrbahnen im öffentlichen Raum angebracht werden.

Behelfsmäßige Überfahrten in Grundstücke müssen rutschsicher sein und die zu erwartenden Horizontalkräfte aufnehmen können.

1.5. Angaben zur Abrechnung

Nach ATV DIN 18299 ist der Abrechnung nach Zeichnung Vorrang zu geben. Wenn trotzdem nach örtlichem Aufmaß abgerechnet wird, sind auch hierbei die vereinbarten Sollmaße Grundlage der Abrechnung. Abweichungen hiervon werden nur in den Fällen bei der Abrechnung berücksichtigt, in denen die Abweichung von den Sollmaßen mit dem Auftraggeber oder seinem Objektüberwacher vereinbart oder von diesen angeordnet worden sind. Wenn eine solche Abweichung aufgrund der örtlichen Verhältnisse zwingend erforderlich wird, hat der Auftragnehmer den Auftraggeber unverzüglich darüber zu informieren und die Maßabweichung zu vereinbaren.

Bei einer Abrechnung nach örtlichem Aufmaß werden nur die technisch erforderlichen und technologisch möglichen Maße maximal anerkannt. Mehrleistungen einschließlich der Folgeleistungen gehen zu Lasten des schuldhaft handelnden Verursachers.

Durch Verschulden des Auftragnehmers zu viel abgefahrene oder ausgehobene Aushubmassen sind durch gleichwertige Massen zu ersetzen.
Eine Vergütung dafür erfolgt nicht.

Durch unsachgemäßen Verbau, unzureichende Böschungen oder durch Witterungseinflüsse, mit denen im Allgemeinen zu rechnen ist, entstandene Mehrarbeiten werden nicht vergütet.

1.6. Sonstige Angaben

Der Auftragnehmer hat dafür Sorge zu tragen, dass während der Ausführung seiner Leistungen immer mindestens ein fließend deutsch sprechender Mitarbeiter seiner Firma auf der Baustelle anwesend ist.

Zu den auf der Baustelle vorzuhaltenden Ausführungsunterlagen zählt neben den Ausführungsplänen auch eine Ausfertigung dieser Leistungsbeschreibung.

## 2.0. Technische Vorbemerkungen - Leitungsverlegung
1.0. Technische Vorbemerkungen

Schnittstellen:

-Trinkwasser: Wasserzähler der EWP in Haus D bauseits
-Abwasser: Schmutzwasserübergabeschacht der EWP bauseits
-Fernwärme: Absperrventile der EWP in Haus D bauseits
-Strom: Unterverteiler im jeweiligen Technikraum bauseits

Die Einspeisung von Fernwärme und Trinkwasser erfolgt im Haus D bauseits. Von Haus D werden alle weiteren Häuser über erdverlegte Leitungen versorgt.

Die Leistungsgrenze endet 0,5m innerhalb der Gebäude A,B,C und D nach der Gebäudekante. Für die Trinkwasser- und Nahwärmeleitungen ist jeweils eine Absperreinrichtung bei Gebäudeeintritt von Haus A, B, C und bei Gebäudeaustritt von Haus D vorzusehen.

Die Schmutzwasserleitungen unterhalb der Bodenplatte von Haus C und D im nicht unterkellerten Bereich, werden über eine andere Vergabeeinheit erstellt und sind nicht Bestandteil dieser Vergabeinheit. Die Leistungsgrenze der Grundleitungen unterhalb der Bodenplatte beginnt 0,5 m außerhalb des Gebäudes nach der Gebäudekante.

Abwasserentsorgung

Die Schmutzwasserentsorgung erfolgt mit einem Anstich (Schmutzwasserkanal) in der Plan-Straße D. Der Übergabeschacht auf dem Grundstück wurde seitens der EWP erstellt. Die Rückstauebene wird über die Straßenoberkante an der Anschlussstelle des Schmutzwasserkanals definiert und liegt bei ca. 47,44 m ü. NHN.
Anschlusswert nach DIN 1986-100: Q(tot)=35,1 l/s
Die Verlegung der Abwasserleitungen erfolgt nach den Herstellerrichtlinien und unter Einhaltung der Vorgaben für Entwässerungsanlagen von Gebäuden gemäß DIN 1986-100 und DIN EN 12056 sowie den anerkannten Regeln der Technik (a.R.d.T.).
Die Abwässer der einzelnen Gebäude werden über erdverlegte Grundleitungen und Kontrollschächte zusammengeführt und gebündelt zum Übergabeschacht der EWP geführt. Hierbei wird nach Norm bei größeren Umlenkungen oder mindestens alle 40 m ein Kontrollschacht DN1000 vorgesehen.

Besonderheiten:
Hebeanlage für Haus C: Das Erdgeschoss liegt unterhalb der Rückstauebene. Alle sanitären Einrichtungsgegenstände werden daher über eine Duo-Hebeanlage entwässert.Im Untergeschoss werden die einzelnen Abgänge aus dem Erdgeschoss über Sammelleitungen zusammengeführt und an mehreren Punkten aus dem Gebäude herausgeführt. Im nicht unterkellerten Bereich von Haus C werden die Fallleitungen direkt unterhalb der Bodenplatte gesammelt und in die Außenanlagen geführt. In den Außenanlagen werden die Grundleitungen schließlich gebündelt zur Hebeanlage, nahe der nordwestlichen Grundstücksgrenze geleitet. Die Druckschleife wird innerhalb der naheliegende Freiluftsäule über die Rückstauebene geführt. Von dort erfolgt die Einbindung mit freiem Gefälle in die öffentlichen Kanalanschlussleitungen.
Alle Einrichtungsgegenstände oberhalb der Rückstauebene werden frei entwässert.

Da die Geländeoberkante des Grundstückes unterhalb der Rückstauebene liegt, werden alle Schächte zur Schmutzwasserentsorgung mit einem tagwasserdichten Deckel ausgeführt.

Trinkwasserversorgung

Die Wasserversorgung des Gebäudekomplexes erfolgt über das öffentliche Netz der EWP. Der Anschluss erfolgt über die Planstraße D im Haus D. Ausgehend von Haus D werden die weiteren Häuser über isolierte erdverlegte PE-Leitungen versorgt. In jedem Technikraum der Häuser wird eine Hauswasserstation inkl. Rückspülfilter, Rückflussverhinderer und Absperrung im jeweiligen Technikraum vorgesehen.
Im Haus D wird zur Erhöhung des Eingangdruckes eine Druckerhöhungsanlage zur Versorgung aller Gebäude vorgesehen.
Die Trinkwasser-Installation und Planung ist gemäß Richtlinien der DIN 1988 und der VDI 6023 sowie DVGW-Arbeitsblatt W553 auszuführen.
Der Spitzenvolumenstrom nach DIN 1988 beträgt: 2,64 l/s

Hinweis:
Die Verlegung der Wasserleitungen hat so weit wie möglich in durchgehenden Rohrabschnitten direkt aus dem Ringbund zu erfolgen. Durch diese Vorgehensweise sind Formstücke und Verbindungselemente auf ein Minimum zu reduzieren.
Die erforderlichen Rohrlängen sind vor Ort aufzumessen, an die örtlichen Gegebenheiten anzupassen und entsprechend maßgenau zu bestellen bzw. liefern zu lassen.
Bei der Verlegung sind die herstellerspezifischen Mindestbiegeradien unbedingt einzuhalten. Durch nicht fachgerechte Überschreitung der zulässigen Biegeradien können Materialschäden, Querschnittsverengungen oder Funktionsbeeinträchtigungen auftreten und sind daher auszuschließen.

Warmwasserversorgung

Die Wärmeversorgung erfolgt über einen Anschluss an das Fernwärmenetz der EWP in der Planstraße D zur Haupt-Fernwärmestation im Haus D. Die Häuser A, B und C erhalten jeweils eine Unterstation und werden mittels einer vorisolierten, erdverlegten PE-DUO-Rohrleitung, ausgehend von Haus D, versorgt.
Anschlussleistung:  320 kW

Hinweis:
Die Verlegung der Nahwärmeleitungen hat so weit wie möglich in durchgehenden Rohrabschnitten direkt aus dem Ringbund zu erfolgen. Durch diese Vorgehensweise sind Formstücke und Verbindungselemente auf ein Minimum zu reduzieren.
Die erforderlichen Rohrlängen sind vor Ort aufzumessen, an die örtlichen Gegebenheiten anzupassen und entsprechend maßgenau zu bestellen bzw. liefern zu lassen.
Bei der Verlegung sind die herstellerspezifischen Mindestbiegeradien unbedingt einzuhalten. Durch nicht fachgerechte Überschreitung der zulässigen Biegeradien können Materialschäden, Querschnittsverengungen oder Funktionsbeeinträchtigungen auftreten und sind daher auszuschließen.

Rohrgrabenverfüllung

Für Rohrleitungen ist ohne besondere Vergütung die Oberfläche der Sohle von Abtrag und Auffüllung mit folgenden max. zulässigen Abmaßen herzustellen: Rohplanum +/- 5,0 cm, Feinplanum +/- 2,5 cm. Unter den Rohrleitungen ist das Feinplanum so genau herzustellen, dass das geforderte Gefälle der Leitungen erreicht wird.

Rohrenden sind während der Bauzeit gegen das Eindringen von Erde und Fremdkörpern zu sichern und mit einem Trassenwarnband zu kennzeichnen.

1.1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN EN 13941
Fernwärme - vorisolierte Leitungen

DIN EN 805 / DIN 1988 / DIN EN 806
Wasser

DIN EN 1610 / DIN 1986
Abwasser/Kanalbau

DVGW GW 315
Maßnahmen zum Schutz von Versorgungsanlagen
bei Bauarbeiten

GEG 2024

ZTV - technische Vertragsbedingungen

Herstellervorschriften der Rohrsysteme und Formteile

1.2. Angaben zur Baustelle

Es liegt ein Sachverständigengutachten zum Baugrund vor.
Es ist diesem Leistungsverzeichnis vollständig als Kopie beigefügt und ist in vollem Umfang zu beachten.

1.3. Angaben zur Ausführung

Allgemeines

Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Die Verdichtung erfolgt unter Eigenüberwachung zur Sicherstellung entsprechender Verdichtung inkl. Verdichtungsnachweise zur Vorlage an AG / OÜ

Falls erforderlich, ist das vorhandene Gelände vor Ausführung der Arbeiten gemeinsam von Auftragnehmer und Auftraggeber im Hinblick auf Lage und Höhe zu vermessen und das Ergebnis im Protokoll festzuhalten.

1.4. Angaben zur Abrechnung

Nach ATV DIN 18299 ist der Abrechnung nach Zeichnung Vorrang zu geben. Wenn trotzdem nach örtlichem Aufmaß abgerechnet wird, sind auch hierbei die vereinbarten Sollmaße Grundlage der Abrechnung. Abweichungen hiervon werden nur in den Fällen bei der Abrechnung berücksichtigt, in denen die Abweichung von den Sollmaßen mit dem Auftraggeber oder seinem Objektüberwacher vereinbart oder von diesen angeordnet worden sind. Wenn eine solche Abweichung aufgrund der örtlichen Verhältnisse zwingend erforderlich wird, hat der Auftragnehmer den Auftraggeber unverzüglich darüber zu informieren und die Maßabweichung zu vereinbaren.

Bei einer Abrechnung nach örtlichem Aufmaß werden nur die technisch erforderlichen und technologisch möglichen Maße maximal anerkannt. Mehrleistungen einschließlich der Folgeleistungen gehen zu Lasten des schuldhaft handelnden Verursachers.

1.5. Sonstige Angaben

Der Auftragnehmer hat dafür Sorge zu tragen, dass während der Ausführung seiner Leistungen immer mindestens ein fließend deutsch sprechender Mitarbeiter seiner Firma auf der Baustelle anwesend ist.

Zu den auf der Baustelle vorzuhaltenden Ausführungsunterlagen zählt neben den Ausführungsplänen auch eine Ausfertigung dieser Leistungsbeschreibung, sowie die freigegebene Werk- und Montageplanung.

## HINWEIS Planungsfabrikat
HINWEIS Planungsfabrikat

Die der Planung zu Grunde gelegten Fabrikate werden in den Positionen vermerkt. Die genannten Fabrikate / Typen sind Leitfabrikate und dienen nur zur Information. Sie haben keinerlei rechtsverbindlichen Charakter für die Ausschreibung. Jeder Bieter kann frei sein Fabrikat/Typ entsprechend dem Text der Leistungsbeschreibung wählen. Die technischen Parameter sind bei Angebot eines anderen Produktes mit Angebotsabgabe nachzuweisen. Wird vom Bieter kein Fabrikat / Typ in der Fabrikatliste bzw. im LV angegeben, gilt das Leitfabrikat als das angebotene Fabrikat.

## VE42 - TIEFBAU/ ERDVERLEGTE LEITUNGEN
Datum: 22.07.2026
EP-Anteile: Lohn; Material; Gerät; Sonstiges

### Titel 1 Baustelleneinrichtung

**1.1 Baustelleneinrichtung aufbauen, vorhalten und wieder abbauen**
*** Pauschalposition
Die Baustelleneinrichtung ist für die Ausführung sämtlicher in diesem Leistungsverzeichnis beschriebenen Leistungen vollständig herzustellen, vorzuhalten und nach Abschluss der Arbeiten wieder zu räumen. Hierzu gehören insbesondere das Heranbringen, Bereitstellen und betriebsfertige Aufstellen aller für die vertragsgemäße Ausführung erforderlichen Geräte, Werkzeuge und Betriebsmittel, soweit deren Einsatz nicht gesondert vergütet wird.
Erforderliche feste Anlagen wie Baubüros, Unterkünfte, Lager- und Werkstattbereiche sowie Baustellen-Sanitäreinrichtungen sind zu liefern, aufzubauen, einzurichten und während der Bauzeit funktionsfähig vorzuhalten. Ebenso sind die notwendigen Anschlüsse und Einrichtungen für Strom, Wasser und Entsorgung herzustellen und zu betreiben. Erforderliche Zufahrten, Lager- und Arbeitsflächen sowie sonstige Baustellenwege sind bei Bedarf anzulegen und zu unterhalten.
Alle mit dem Einrichten, Vorhalten, Betreiben und Räumen der Baustelleneinrichtung verbundenen Kosten sind mit dieser Position abgegolten, sofern im Leistungsverzeichnis keine gesonderte Position hierfür vorgesehen ist. Eine darüberhinausgehende Vergütung erfolgt nicht.

HINWEIS:
BE-Flächen stehen sehr begrenzt und in enger Abstimmung mit der Objektüberwachung nördlich des Baugrundstückes zur Verfügung.
Menge: 1,000 psch

**1.2 Hebeanlage - nachträglicher Einbau Pumpe und Inbetriebnahme**
*** Pauschalposition
Die Hebeanlage wird während der Bauzeit noch nicht in Betrieb genommen. Die baulichen Voraussetzungen Leitungen, Schächte etc. werden im Zuge der Bauarbeiten hergestellt.
Es wird unabhängig von den Tiefbauarbeiten ein Termin für die spätere Installation der Pumpe und Inbetriebnahme der Hebeanlage notwendig.
Menge: 1,000 psch

### Titel 2 Erdarbeiten

*Hinweis: Bodenlagerung*
HINWEIS Bodenlagerung:
In den Folgepositionen ausgebauter Boden wird seitlich der Entnahmestelle gelagert für den Wiedereinbau nach Herstellung der Schächte und Leitungen soweit nicht anders beschrieben. Überschüssiger Boden wird auf dem Grundstück auf Miete gesetzt für den späteren Wiedereinbau.
Zwischengelagerter Bodenaushub zum Wiedereinbau ist mittels Abdeckfolien vor Durchnässung zu schützen.

*Hinweis: Statische Berechnung*
HINWEIS Statische Berechnung:
Im Bereich der Kranstandorte und der Baustraße der Planungsphase 2 kann eine statische Berechnung erforderlich sein.

*Hinweis: Verbau Baugrube*
HINWEIS Verbau Baugrube:
Baugruben und Gräben sind ab Tiefen > 1.25 m  unter einem Winkel < 45 Grad (einen erdfeuchten Zustand des Bodens vorausgesetzt) abzuböschenoder zu verbauen. Dies ist in den Folgepositionen einzukalkulieren.
Behinderungen durch den Verbau sind einzurechnen und werden nicht gesondert vergütet.
Die geologische Baugrunduntersuchung ist dem LV beigefügt.

*Hinweis: Bodenaushub und -verfüllung*
HINWEIS Bodenaushub und -verfüllung:
Die Baugruben der Gebäude werden in den Fundamentbereichen, in denen Leitungen ins Gebäude geführt werden, nicht bzw. nur unterhalb der Leitungen durch den Rohbauer verfüllt. Sie sind im Zuge der Tiefbauarbeiten lagenweise zu verfüllen und die Leitungen anzuschließen. Das betrifft folgende Gebäude und ungefähre Mengen:
- Gebäude A: 70 m³
- Gebäude B: 140 m³
- Gebäude C: 1.190 m³
- Gebäude D (ohne Graben 6): 70 m³
- Gebäude D (im Bereich Graben 6): 950 m³

Zur besseren Übersichtlichkeit sind die Gräben abschnittsweise nummeriert und ebenso im LV beschrieben. Die Grabenabschnitte und jeweiligen Leitungen sind dem beigefügten Lageplan und der beigefügten Tabelle zu entnehmen:

Grabenabschnitte und Leitungen:

G1 - Regenwasser
G2 - Schmutzwasser
G3 - Schmutzwasser
G4 - Regenwasser  -- auch Fernwärme
G5 - Trinkwasser, Schmutzwasser, Nahwärme, LWL

G6 - Trinkwasser, Schmutzwasser, Nahwärme, LWL
G7 - Regenwasser
G8 - Trinkwasser, Nahwärme, LWL
G9 - Regenwasser
G10 - Schmutzwasser, Regenwasser

G11 - Regenwasser
G12 - Regenwasser
G13 - Trinkwasser, Nahwärme, LWL
G14 - Regenwasser
G15 - Schmutzwasser

G16 - Trinkwasser, Nahwärme, LWL
G17 - Schmutzwasser, Regenwasser
G18 - Schmutzwasser, Regenwasser
G19 - Regenwasser
G20 - Regenwasser

G21 - Regenwasser
G22 - Regenwasser
G23 - Regenwasser
G24 - Regenwasser
G25 - Regenwasser

G26 - Schmutzwasser (Hebeanlage)

In den folgenden Bereichen sind zunächst die Erdarbeiten für die Versorgungsleitungen (TW, SW, Nahwärme,LWL) beschrieben, gefolgt von den Regenwasserleitungen, Schächten und allgemeinen Positionen.

Der Boden ist fachgerecht lagenweise einzubauen und zu verdichten!
Bei sehr bindigen Böden ist statt einer Rüttelplatte eine Schaffußwalze/Stampffußwalze einzusetzen.

*Hinweis: Graben für mehrere Leitungen / Stufengraben*
HINWEIS Graben für mehrere Leitungen/ Stufengraben:
Teilweise liegen mehrere Leitungen in einem herzustellenden breiten Graben in verschiedenen Höhen und mit verschiedenen Gefällen. Das betrifft beispielsweise die Gräben 6, 17 und 18.

Für das südlich gelegene Gebäude C ist für das Schmutzwasser der Erdgeschosse der Einbau einer Hebeanlage notwendig. Deshalb verläuft in Graben 18 die Schmutzwasserleitung von Ost nach West und gleichzeitig ein Teil der parallelen Schmutzwasserleitung der Hebeanlage von Ost nach West.

Es sind in den Gräben für mehrere Leitungen abschnittsweise je Leitung Bettungen und Auffüllungen notwendig, die in die Preise einzukalkulieren sind.
Grabenbreite:
Festlegung: Außendurchmesser (OD) + 0,50 m Arbeitsraum für alle Rohrleitungen.
Erfüllt die Anforderungen gemäß DIN EN 1610 und DIN 4124.

*Hinweis: Verdichtungen*
HINWEIS Verdichtungen:
Die Rohrgrabensohle ist profilgerecht herzustellen und zu verdichten.
Rohrgrabenbreite gemäß DIN 1610, zulässige Abweichung von der Sollhöhe ± 3 cm.
Evdyn > 25 MN/m² auf der Grabensohle.
Behinderungen durch Verbau sind einzurechnen und werde nicht gesondert vergütet.
Verdichtungsgrad DPr ≥ 95%, Auflager gemäß Rohrstatik.
Größtkorn ≤ 22 mm bei DN ≤ 200.

Hinweis: Im Bereich der Baustraße der Planungsphase 2  kann eine statische Berechnung erforderlich sein.
Die Lage der verlegten Rohrleitungen muss unverändert bleiben.

#### Bereich 2.1 TW/SW/NW+LWL - Graben 2, 6 für Leitungen in geschlossenen Baugrubenbereichen oder im Gelände

*Hinweis: Hinweis geschlossene Gräben*
HINWEIS:
Die in diesem Abschnitt beschriebenen Gräben sind vollständig auszuheben und nach Einbau der Leitungen wieder zu schließen.

**2.1.1 Boden Graben Abwasserkanäle lösen lagern verfüllen verdichten geböschte Wände Sohlen-B 1-1,5m T bis 3m SU SU* OH ST* UL**
STLB-Bau 2026-04 002
Boden der Gräben für Abwasserkanäle, profilgerecht lösen, seitlich lagern, verfüllen, verdichten, Verformungsmodul mind. EV2 45 MPa, Verdichtungsgrad mind. DPr 0,95, verdrängten Boden seitlich planieren, Abfall ist nicht gefährlich, ohne Festlegung eines Zuordnungskriteriums LAGA/DepVO/EBV/RuVA, mit geböschten Wänden, Breite der Sohle über 1 bis 1,5 m, Aushubtiefe bis 3 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 3 m,
Baumaßnahme der Geotechnischen Kategorie 2 DIN 4020,
Einzelbeschreibungs-Nr 'Graben 2'

Mengenermittlung nach Aufmaß an der Entnahmestelle.
Menge: 122,453 m3

**2.1.2 Boden Graben Ver-Entsorgungsltg lösen lagern verfüllen verdichten geböschte Wände Sohlen-B 3,5-4m T bis 2,5m SU SU* OH ST* UL**
STLB-Bau 2026-04 002
Boden der Gräben für Ver- und Entsorgungsleitungen, ab Geländeoberfläche, profilgerecht lösen, seitlich lagern, verfüllen, verdichten, Verformungsmodul mind. EV2 45 MPa, Verdichtungsgrad mind. DPr 0,95, verdrängten Boden seitlich planieren, Abfall ist nicht gefährlich, ohne Festlegung eines Zuordnungskriteriums LAGA/DepVO/EBV/RuVA, mit geböschten Wänden, Breite der Sohle über 3,5 bis 4 m, Aushubtiefe bis 2,5 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 6, 3-stufig, TW+NW+LWL, SW, TW+NW+LWL'

Mengenermittlung nach Aufmaß an der Entnahmestelle.
Menge: 670,863 m3

**2.1.3 Boden Kopfloch SU SU* OH ST* UL lösen lagern verfüllen verdichten**
STLB-Bau 2026-04 002
Boden für Kopflöcher in Gräben
Maße Kopfloch B/L/T in m '1,25 m/ 1,25 m/2,70m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 2'
.
Menge: 2,000 St

**2.1.4 Untergrund verdichten Graben Sohlen-B 1-1,5m**
STLB-Bau 2026-04 002
Untergrund verdichten, in Gräben, Verformungsmodul mind. EV2 45 MPa, Verdichtungsgrad mind. DPr 0,95, Breite der Sohle über 1 bis 1,5 m,
Einzelbeschreibungs-Nr 'Graben 2, Graben 6 (SW)'
.
Menge: 67,000 m

**2.1.5 Untergrund verdichten Graben Sohlen-B 1,5-2m**
STLB-Bau 2026-04 002
Untergrund verdichten, in Gräben, Verformungsmodul mind. EV2 45 MPa, Verdichtungsgrad mind. DPr 0,95, Breite der Sohle über 1,5 bis 2 m,
Einzelbeschreibungs-Nr 'Graben 6 (TW+NW+LWL)'
.
Menge: 78,000 m

#### Bereich 2.2 TW/SW/NW+LWL - Graben 3, 5, 8, 10, 13, 15, 16, 17, 18 für Leitungen in geschlossenen und offenen Baugrubenbereichen

*Hinweis: Hinweis geschlossene und offene Gräben*
HINWEIS:
Die in diesem Abschnitt beschriebenen Gräben sind teilweise vollständig auszuheben und nach Einbau der Leitungen wieder zu schließen sowie teilweise in offenen Baugrubenbereichen höhengerecht für die Leitungsverlegung vorzubereiten und anschließend zu verfüllen.

**2.2.1 Boden Graben Abwasserkanäle lösen lagern verfüllen verdichten geböschte Wände Sohlen-B 1-1,5m T bis 2,5m SU SU* OH ST* UL**
STLB-Bau 2026-04 002
Boden der Gräben für Abwasserkanäle, profilgerecht lösen, seitlich lagern, verfüllen, verdichten, Verformungsmodul mind. EV2 45 MPa, Verdichtungsgrad mind. DPr 0,95, verdrängten Boden seitlich planieren, Abfall ist nicht gefährlich, ohne Festlegung eines Zuordnungskriteriums LAGA/DepVO/EBV/RuVA, mit geböschten Wänden, Breite der Sohle über 1 bis 1,5 m, Aushubtiefe bis 2,5 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 3'

Mengenermittlung nach Aufmaß an der Entnahmestelle.
Menge: 428,941 m3

**2.2.2 Boden Graben Abwasserkanäle lösen lagern verfüllen verdichten geböschte Wände Sohlen-B 1-1,5m T bis 2m SU SU* OH ST* UL**
STLB-Bau 2026-04 002
Boden der Gräben für Abwasserkanäle, profilgerecht lösen, seitlich lagern, verfüllen, verdichten, Verformungsmodul mind. EV2 45 MPa, Verdichtungsgrad mind. DPr 0,95, verdrängten Boden seitlich planieren, Abfall ist nicht gefährlich, ohne Festlegung eines Zuordnungskriteriums LAGA/DepVO/EBV/RuVA, mit geböschten Wänden, Breite der Sohle über 1 bis 1,5 m, Aushubtiefe bis 2 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 15'

Mengenermittlung nach Aufmaß an der Entnahmestelle.
Menge: 38,288 m3

**2.2.3 Boden Graben Ver-Entsorgungsltg lösen lagern verfüllen verdichten geböschte Wände Sohlen-B 4-4,5m T bis 3m SU SU* OH ST* UL**
STLB-Bau 2026-04 002
Boden der Gräben für Ver- und Entsorgungsleitungen, ab Geländeoberfläche, profilgerecht lösen, seitlich lagern, verfüllen, verdichten, Verformungsmodul mind. EV2 45 MPa, Verdichtungsgrad mind. DPr 0,95, verdrängten Boden seitlich planieren, Abfall ist nicht gefährlich, ohne Festlegung eines Zuordnungskriteriums LAGA/DepVO/EBV/RuVA, mit geböschten Wänden, Breite der Sohle über 4 bis 4,5 m, Aushubtiefe bis 3 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 17, 3-stufig, SW Hebeanlage teils Gegengefälle, TW+NW+LWL,  SW'

Mengenermittlung nach Aufmaß an der Entnahmestelle.
Menge: 1688,285 m3

**2.2.4 Boden Graben Ver-Entsorgungsltg lösen lagern verfüllen verdichten geböschte Wände Sohlen-B 3,5-4m T bis 2,5m SU SU* OH ST* UL**
STLB-Bau 2026-04 002
Boden der Gräben für Ver- und Entsorgungsleitungen, ab Geländeoberfläche, profilgerecht lösen, seitlich lagern, verfüllen, verdichten, Verformungsmodul mind. EV2 45 MPa, Verdichtungsgrad mind. DPr 0,95, verdrängten Boden seitlich planieren, Abfall ist nicht gefährlich, ohne Festlegung eines Zuordnungskriteriums LAGA/DepVO/EBV/RuVA, mit geböschten Wänden, Breite der Sohle über 3,5 bis 4 m, Aushubtiefe bis 2,5 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 5, 4-stufig, SW quer, TW+NW+LWL,  TW+NW+LWL, TW+NW+LWL'

Mengenermittlung nach Aufmaß an der Entnahmestelle.
Menge: 191,771 m3

**2.2.5 Boden Graben Ver-Entsorgungsltg lösen lagern verfüllen verdichten geböschte Wände Sohlen-B 1,5-2m T bis 2m SU SU* OH ST* UL**
STLB-Bau 2026-04 002
Boden der Gräben für Ver- und Entsorgungsleitungen, ab Geländeoberfläche, profilgerecht lösen, seitlich lagern, verfüllen, verdichten, Verformungsmodul mind. EV2 45 MPa, Verdichtungsgrad mind. DPr 0,95, verdrängten Boden seitlich planieren, Abfall ist nicht gefährlich, ohne Festlegung eines Zuordnungskriteriums LAGA/DepVO/EBV/RuVA, mit geböschten Wänden, Breite der Sohle über 1,5 bis 2 m, Aushubtiefe bis 2 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 16, 1-stufig, TW+NW+LWL'

Mengenermittlung nach Aufmaß an der Entnahmestelle.
Menge: 157,451 m3

**2.2.6 Boden Graben Ver-Entsorgungsltg lösen lagern verfüllen verdichten teilgeböschte Wände Sohlen-B 1,5-2m T bis 1,75m SU SU* OH ST* UL**
STLB-Bau 2026-04 002
Boden der Gräben für Ver- und Entsorgungsleitungen, profilgerecht lösen, seitlich lagern, verfüllen, verdichten, Verformungsmodul mind. EV2 45 MPa, Verdichtungsgrad mind. DPr 0,95, verdrängten Boden seitlich planieren, Abfall ist nicht gefährlich, ohne Festlegung eines Zuordnungskriteriums LAGA/DepVO/EBV/RuVA, mit teilgeböschten Wänden DIN 4124, Breite der Sohle über 1,5 bis 2 m, Aushubtiefe bis 1,75 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 10'

Mengenermittlung nach Aufmaß an der Entnahmestelle.
Menge: 31,978 m3

**2.2.7 Boden Graben Ver-Entsorgungsltg lösen lagern verfüllen verdichten teilgeböschte Wände Sohlen-B 2,5-3m T bis 1,75m SU SU* OH ST* UL**
STLB-Bau 2026-04 002
Boden der Gräben für Ver- und Entsorgungsleitungen, profilgerecht lösen, seitlich lagern, verfüllen, verdichten, Verformungsmodul mind. EV2 45 MPa, Verdichtungsgrad mind. DPr 0,95, verdrängten Boden seitlich planieren, Abfall ist nicht gefährlich, ohne Festlegung eines Zuordnungskriteriums LAGA/DepVO/EBV/RuVA, mit teilgeböschten Wänden DIN 4124, Breite der Sohle über 3 bis 3,5 m, Aushubtiefe bis 1,75 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 18, 3-stufig, SW Hebeanlage, SW, RW'

Mengenermittlung nach Aufmaß an der Entnahmestelle.
Menge: 194,468 m3

**2.2.8 Boden Graben Ver-Entsorgungsltg lösen lagern verfüllen verdichten teilgeböschte Wände Sohlen-B 1,5-2m T bis 1,5m SU SU* OH ST* UL**
STLB-Bau 2026-04 002
Boden der Gräben für Ver- und Entsorgungsleitungen, profilgerecht lösen, seitlich lagern, verfüllen, verdichten, Verformungsmodul mind. EV2 45 MPa, Verdichtungsgrad mind. DPr 0,95, verdrängten Boden seitlich planieren, Abfall ist nicht gefährlich, ohne Festlegung eines Zuordnungskriteriums LAGA/DepVO/EBV/RuVA, mit teilgeböschten Wänden DIN 4124, Breite der Sohle über 1,5 bis 2 m, Aushubtiefe bis 1,5 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 13'

Mengenermittlung nach Aufmaß an der Entnahmestelle.
Menge: 31,623 m3

**2.2.9 Boden Graben Ver-Entsorgungsltg lösen lagern verfüllen verdichten Sohlen-B 2,5-3m T bis 0,8m SU SU* OH ST* UL**
STLB-Bau 2026-04 002
Boden der Gräben für Ver- und Entsorgungsleitungen, ab Geländeoberfläche, profilgerecht lösen, seitlich lagern, verfüllen, verdichten, Verformungsmodul mind. EV2 45 MPa, Verdichtungsgrad mind. DPr 0,95, verdrängten Boden seitlich planieren, Abfall ist nicht gefährlich, ohne Festlegung eines Zuordnungskriteriums LAGA/DepVO/EBV/RuVA, Breite der Sohle über 2,5 bis 3 m, Aushubtiefe bis 0,8 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 8, 1-stufig, TW+NW+LWL'

Mengenermittlung nach Aufmaß an der Entnahmestelle.
Menge: 11,138 m3

**2.2.10 Boden Kopfloch SU SU* OH ST* UL lösen lagern verfüllen verdichten**
STLB-Bau 2026-04 002
Boden für Kopflöcher in Gräben
Maße Kopfloch B/L/T in m '1,20 m/ 1,20 m/2,50m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 3, 10'
.
Menge: 6,000 St

**2.2.11 Boden Kopfloch SU SU* OH ST* UL lösen lagern verfüllen verdichten**
STLB-Bau 2026-04 002
Boden für Kopflöcher in Gräben
Maße Kopfloch B/L/T in m '1,20 m/ 1,20 m/2,50m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 3, 10'
.
Menge: 6,000 St

**2.2.12 Boden Kopfloch SU SU* OH ST* UL lösen lagern verfüllen verdichten**
STLB-Bau 2026-04 002
Boden für Kopflöcher in Gräben
Maße Kopfloch B/L/T in m '1,20 m/ 1,20 m/2,00m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 15, 16'
.
Menge: 4,000 St

**2.2.13 Boden Kopfloch SU SU* OH ST* UL lösen lagern verfüllen verdichten**
STLB-Bau 2026-04 002
Boden für Kopflöcher in Gräben
Maße Kopfloch B/L/T in m '1,20 m/ 1,20 m/1,75m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 5, 10, 17, 18'
.
Menge: 13,000 St

**2.2.14 Boden Kopfloch SU SU* OH ST* UL lösen lagern verfüllen verdichten**
STLB-Bau 2026-04 002
Boden für Kopflöcher in Gräben
Maße Kopfloch B/L/T in m '1,20 m/ 1,20 m/1,50m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 13'
.
Menge: 2,000 St

**2.2.15 Boden Kopfloch SU SU* OH ST* UL lösen lagern verfüllen verdichten**
STLB-Bau 2026-04 002
Boden für Kopflöcher in Gräben
Maße Kopfloch B/L/T in m '1,20 m/ 1,20 m/1,00m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 5, 8, 18'
.
Menge: 13,000 St

**2.2.16 Untergrund verdichten Graben Sohlen-B 1-1,5m**
STLB-Bau 2026-04 002
Untergrund verdichten, in Gräben, Verformungsmodul mind. EV2 45 MPa, Verdichtungsgrad mind. DPr 0,95, Breite der Sohle über 1 bis 1,5 m,
Einzelbeschreibungs-Nr 'Graben 3, 5, 8, 16, 17'
.
Menge: 58,000 m

**2.2.17 Untergrund verdichten Graben Sohlen-B 1,5-2m**
STLB-Bau 2026-04 002
Untergrund verdichten, in Gräben, Verformungsmodul mind. EV2 45 MPa, Verdichtungsgrad mind. DPr 0,95, Breite der Sohle über 1,5 bis 2 m,
Einzelbeschreibungs-Nr 'Graben 5, 8, 13, 17'
.
Menge: 258,000 m

#### Bereich 2.3 SW - Graben 26 (Hebeanlage)

**2.3.1 Boden Graben Abwasserkanäle lösen lagern verfüllen verdichten geböschte Wände Sohlen-B 1-1,5m T bis 2,5m SU SU* OH ST* UL**
STLB-Bau 2026-04 002
Boden der Gräben für Abwasserkanäle, profilgerecht lösen, seitlich lagern, verfüllen, verdichten, verdrängten Boden seitlich lagern, Abfall ist nicht gefährlich, ohne Festlegung eines Zuordnungskriteriums LAGA/DepVO/EBV/RuVA, mit geböschten Wänden, Breite der Sohle über 1 bis 1,5 m, Aushubtiefe bis 2,5 m,
Homogenbereich 1, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 1 DIN 4020,
- Konsistenz DIN EN ISO 14688-1 fest,
Einzelbeschreibungs-Nr 'Graben 26, Hebeanlage, SW Leitungen'

Mengenermittlung nach Aufmaß an der Entnahmestelle.
Menge: 22,800 m3

**2.3.2 Untergrund verdichten Graben Sohlen-B 1-1,5m**
STLB-Bau 2026-04 002
Untergrund verdichten, in Gräben, Verdichtungsgrad mind. DPr 0,95, Breite der Sohle über 1 bis 1,5 m.
Menge: 19,000 m

*Hinweis: Hebeanlage*
HINWEIS Hebeanlage:

Vorbereitung der Baugrube:
Sauberkeitsschicht: ca. 30 cm Bruchschotter (016 mm), verdichtet; optional: Fixierung des Bodenteils mit Magerbeton.
Seitliches Füllmaterial: umlaufend ca. 50 cm Bruchschotter, alle 30 cm lagenweise verdichten (97 % DPr, z. B. mit Rüttelplatte).
Böschungswinkel: nach DIN EN 4124, abhängig vom inneren Reibungswinkel des Verfüllmaterials.
Einflussbereich von Fundamenten/Bodenplatten: Mindestabstand zu Fundamenten:
a=ΔH×1,73; unter Bodenplatten: 5 cm Styroporschicht mit ca. 20 cm Überstand zur Aufnahme von Setzungen.

Einbau des Bodenteils:
Bodenteil waagerecht ausrichten, vollflächiger Kontakt zum Untergrund.
Bei Krantransport: 4 Lasthaken, Tragkraft max. 200 kg, Bolzendurchmesser 16 mm, Kettenlänge ≥ 1 m.

Verfüllung und Lastaufnahme:
Verfüllung: Bruchschotter umlaufend, lagenweise verdichten.
Lastklasse beachten: für Klasse D: Lastverteilplatte aus armiertem Beton erforderlich; alternativ: Standardstraßenaufbau nach RStO 12, Bk1,0.

**2.3.3 Boden Baugrube Schächte lösen lagern verfüllen verdichten geböschte Wände Grundfläche 7-8m2 T bis 3,5m SU SU* OH ST* UL**
STLB-Bau 2026-04 002
Boden der Baugrube für Schächte, profilgerecht lösen, seitlich lagern, verfüllen, verdichten, mit geböschten Wänden, verdrängten Boden seitlich planieren, Abfall ist nicht gefährlich, ohne Festlegung eines Zuordnungskriteriums LAGA/DepVO/EBV/RuVA, mit Behinderung durch Versorgungs- und Entsorgungsleitungen, Aushubgrundfläche über 7 bis 8 m2, Aushubtiefe bis 3,5 m,
Homogenbereich 2, mit 5 Bodengruppen, Bodengruppe 1 SU DIN 18196 (Sand-Schluff-Gemisch), Bodengruppe 2 SU* DIN 18196 (Sand-Schluff-Gemisch), Bodengruppe 3 OH DIN 18196 (grob- bis gemischtkörniger Boden mit Beimengungen humoser Art), Bodengruppe 4 ST* DIN 18196 (Sand-Ton-Gemisch), Bodengruppe 5 UL DIN 18196 (leicht plastischer Schluff), Tiefe oberer Horizont des Homogenbereiches von 1 m,
Baumaßnahme der Geotechnischen Kategorie 2 DIN 4020.
Menge: 19,360 m3

**2.3.4 Sauberkeitsschicht einbauen verdichten D 30cm Kies-Sand-Gemisch liefern**
STLB-Bau 2026-04 002
Sauberkeitsschicht, in Baugruben, profilgerecht einbauen und verdichten, Verdichtungsgrad mind. DPr 0,95, Verformungsmodul mind. EV2 45 MPa, Schichtdicke 30 cm, zulässige Abweichung von der Sollhöhe +/- 2 cm, Kies-Sand-Gemisch, natürliche Gesteinskörnung TL Gestein, Körnung 0/16, liefern.
Menge: 8,000 m2

**2.3.5 Sand Seitenverfüllung Abdeckung Rohr AD 100-200mm einbauen verdichten D 20-25cm**
STLB-Bau 2026-04 002
Sand, natürliche Gesteinskörnung TL Gestein, liefern, für Seitenverfüllung und Abdeckung von Rohrleitungen, DIN EN 1610, Außendurchmesser über 100 bis 200 mm, profilgerecht einbauen und verdichten, in Graben, Verdichtungsgrad mind. DPr 0,95, Verformungsmodul mind. EV2 45 MPa, Schichtdicke über 20 bis 25 cm.
Menge: 5,000 m3

#### Bereich 2.4 RW - Graben 1, 11, 19, 23, 24, 25 für Leitungen in geschlossenen Baugrubenbereichen oder im Gelände

*Hinweis: Hinweis geschlossene Gräben*
HINWEIS:
Die in diesem Abschnitt beschriebenen Gräben sind vollständig auszuheben und nach Einbau der Leitungen wieder zu schließen.

**2.4.1 Boden Graben Entwässerungsltg lösen lagern verfüllen verdichten geböschte Wände Sohlen-B 1-1,5m T bis 2,5m SU SU* OH ST* UL**
STLB-Bau 2026-04 002
Boden der Gräben für Entwässerungsleitungen, ab Geländeoberfläche, profilgerecht lösen, seitlich lagern, verfüllen, verdichten, Verformungsmodul mind. EV2 45 MPa, Verdichtungsgrad mind. DPr 0,95, verdrängten Boden seitlich planieren, Abfall ist nicht gefährlich, ohne Festlegung eines Zuordnungskriteriums LAGA/DepVO/EBV/RuVA, mit geböschten Wänden, Breite der Sohle über 1 bis 1,5 m, Aushubtiefe bis 2,5 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 19'

Mengenermittlung nach Aufmaß an der Entnahmestelle.
Menge: 19,980 m3

**2.4.2 Boden Graben Entwässerungsltg lösen lagern verfüllen verdichten teilgeböschte Wände Sohlen-B 0,6-0,7m T bis 1,75m SU SU* OH ST* UL**
STLB-Bau 2026-04 002
Boden der Gräben für Entwässerungsleitungen, ab Geländeoberfläche, profilgerecht lösen, seitlich lagern, verfüllen, verdichten, Verformungsmodul mind. EV2 45 MPa, Verdichtungsgrad mind. DPr 0,95, verdrängten Boden seitlich planieren, Abfall ist nicht gefährlich, ohne Festlegung eines Zuordnungskriteriums LAGA/DepVO/EBV/RuVA, mit teilgeböschten Wänden DIN 4124, Breite der Sohle über 0,6 bis 0,7 m, Aushubtiefe bis 1,75 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 1'

Mengenermittlung nach Aufmaß an der Entnahmestelle.
Menge: 69,652 m3

**2.4.3 Boden Graben Entwässerungsltg lösen lagern verfüllen verdichten teilgeböschte Wände Sohlen-B 0,6-0,7m T bis 1,5m SU SU* OH ST* UL**
STLB-Bau 2026-04 002
Boden der Gräben für Entwässerungsleitungen, ab Geländeoberfläche, profilgerecht lösen, seitlich lagern, verfüllen, verdichten, Verformungsmodul mind. EV2 45 MPa, Verdichtungsgrad mind. DPr 0,95, verdrängten Boden seitlich planieren, Abfall ist nicht gefährlich, ohne Festlegung eines Zuordnungskriteriums LAGA/DepVO/EBV/RuVA, mit teilgeböschten Wänden DIN 4124, Breite der Sohle über 0,6 bis 0,7 m, Aushubtiefe bis 1,5 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 12, 19'

Mengenermittlung nach Aufmaß an der Entnahmestelle.
Menge: 66,276 m3

**2.4.4 Boden Graben Entwässerungsltg lösen lagern verfüllen verdichten Sohlen-B 0,6-0,7m T bis 1,25m SU SU* OH ST* UL**
STLB-Bau 2026-04 002
Boden der Gräben für Entwässerungsleitungen, ab Geländeoberfläche, profilgerecht lösen, seitlich lagern, verfüllen, verdichten, Verformungsmodul mind. EV2 45 MPa, Verdichtungsgrad mind. DPr 0,95, verdrängten Boden seitlich planieren, Abfall ist nicht gefährlich, ohne Festlegung eines Zuordnungskriteriums LAGA/DepVO/EBV/RuVA, Breite der Sohle über 0,6 bis 0,7 m, Aushubtiefe bis 1,25 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 12'

Mengenermittlung nach Aufmaß an der Entnahmestelle.
Menge: 28,175 m3

**2.4.5 Boden Graben Entwässerungsltg lösen lagern verfüllen verdichten Sohlen-B 0,6-0,7m T bis 0,8m SU SU* OH ST* UL**
STLB-Bau 2026-04 002
Boden der Gräben für Entwässerungsleitungen, ab Geländeoberfläche, profilgerecht lösen, seitlich lagern, verfüllen, verdichten, Verformungsmodul mind. EV2 45 MPa, Verdichtungsgrad mind. DPr 0,95, verdrängten Boden seitlich planieren, Abfall ist nicht gefährlich, ohne Festlegung eines Zuordnungskriteriums LAGA/DepVO/EBV/RuVA, Breite der Sohle über 0,6 bis 0,7 m, Aushubtiefe bis 0,8 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 11'

Mengenermittlung nach Aufmaß an der Entnahmestelle.
Menge: 23,520 m3

**2.4.6 Boden Kopfloch SU SU* OH ST* UL lösen lagern verfüllen verdichten**
STLB-Bau 2026-04 002
Boden für Kopflöcher in Gräben
Maße Kopfloch B/L/T in m '1,20 m/ 1,20 m/2,20m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 19'
.
Menge: 1,000 St

**2.4.7 Boden Kopfloch SU SU* OH ST* UL lösen lagern verfüllen verdichten**
STLB-Bau 2026-04 002
Boden für Kopflöcher in Gräben
Maße Kopfloch B/L/T in m '1,20 m/ 1,20 m/1,62m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 25'
.
Menge: 1,000 St

**2.4.8 Boden Kopfloch SU SU* OH ST* UL lösen lagern verfüllen verdichten**
STLB-Bau 2026-04 002
Boden für Kopflöcher in Gräben
Maße Kopfloch B/L/T in m '1,00 m/ 1,00 m/1,40m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 12'
.
Menge: 1,000 St

**2.4.9 Boden Kopfloch SU SU* OH ST* UL lösen lagern verfüllen verdichten**
STLB-Bau 2026-04 002
Boden für Kopflöcher in Gräben
Maße Kopfloch B/L/T in m '1,00 m/ 1,00 m/1,20m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 1, 12, 19'
.
Menge: 3,000 St

**2.4.10 Boden Kopfloch SU SU* OH ST* UL lösen lagern verfüllen verdichten**
STLB-Bau 2026-04 002
Boden für Kopflöcher in Gräben
Maße Kopfloch B/L/T in m '1,00 m/ 1,00 m/1,00 m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 11'
.
Menge: 12,000 St

**2.4.11 Untergrund verdichten Graben Sohlen-B 0,6-0,7m**
STLB-Bau 2025-10 002
Untergrund verdichten, in Gräben, Verdichtungsgrad mind. DPr 0,95, Breite der Sohle über 0,6 bis 0,7 m.
Menge: 167,000 m

#### Bereich 2.5 RW - Graben 4, 20, 21, 22 für Leitungen in geschlossenen und offenen Baugrubenbereichen

*Hinweis: Hinweis geschlossene und offene Gräben*
HINWEIS:
Die in diesem Abschnitt beschriebenen Gräben sind teilweise vollständig auszuheben und nach Einbau der Leitungen wieder zu schließen sowie teilweise in offenen Baugrubenbereichen höhengerecht für die Leitungsverlegung vorzubereiten und anschließend zu verfüllen.

**2.5.1 Boden Graben Entwässerungsltg lösen lagern verfüllen verdichten Sohlen-B 0,6-0,7m T bis 1m SU SU* OH ST* UL**
STLB-Bau 2026-04 002
Boden der Gräben für Entwässerungsleitungen, ab Geländeoberfläche, profilgerecht lösen, seitlich lagern, verfüllen, verdichten, Verformungsmodul mind. EV2 45 MPa, Verdichtungsgrad mind. DPr 0,95, verdrängten Boden seitlich planieren, Abfall ist nicht gefährlich, ohne Festlegung eines Zuordnungskriteriums LAGA/DepVO/EBV/RuVA, Breite der Sohle über 0,6 bis 0,7 m, Aushubtiefe bis 1 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 4, 20, 21, 22'

Mengenermittlung nach Aufmaß an der Entnahmestelle.
Menge: 104,300 m3

**2.5.2 Boden Kopfloch SU SU* OH ST* UL lösen lagern verfüllen verdichten**
STLB-Bau 2026-04 002
Boden für Kopflöcher in Gräben
Maße Kopfloch B/L/T in m '1,20 m/ 1,20 m/1,85m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 22'
.
Menge: 1,000 St

**2.5.3 Boden Kopfloch SU SU* OH ST* UL lösen lagern verfüllen verdichten**
STLB-Bau 2026-04 002
Boden für Kopflöcher in Gräben
Maße Kopfloch B/L/T in m '1,00 m/ 1,00 m/1,20m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 20'
.
Menge: 3,000 St

**2.5.4 Boden Kopfloch SU SU* OH ST* UL lösen lagern verfüllen verdichten**
STLB-Bau 2026-04 002
Boden für Kopflöcher in Gräben
Maße Kopfloch B/L/T in m '1,00 m/ 1,00 m/1,00 m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 4'
.
Menge: 8,000 St

**2.5.5 Untergrund verdichten Graben Sohlen-B 0,6-0,7m**
STLB-Bau 2025-10 002
Untergrund verdichten, in Gräben, Verdichtungsgrad mind. DPr 0,95, Breite der Sohle über 0,6 bis 0,7 m.
Menge: 149,000 m

#### Bereich 2.6 RW - Graben 7, 9, 14 für Leitungen in offenen Baugrubenbereichen

*Hinweis: Hinweis offene Gräben*
HINWEIS:
Die in diesem Abschnitt beschriebenen Gräben sind in offenen Baugrubenbereichen höhengerecht für die Leitungsverlegung vorzubereiten und anschließend zu verfüllen.

**2.6.1 Boden Graben Entwässerungsltg lösen lagern verfüllen verdichten Sohlen-B 0,6-0,7m T bis 1m SU SU* OH ST* UL**
STLB-Bau 2025-10 002
Boden der Gräben für Entwässerungsleitungen, ab Geländeoberfläche, profilgerecht lösen, seitlich lagern, verfüllen, verdichten, Verformungsmodul mind. EV2 45 MPa, Verdichtungsgrad mind. DPr 0,95, verdrängten Boden seitlich planieren, Abfall ist nicht gefährlich, Werte gemäß Ersatzbaustoffverordnung 2023 sind eingehalten, Charakterisierung Bodenmaterial Klasse BM-0* nach EBV 2023, Anlage 1, Tabelle 3, Breite der Sohle über 0,6 bis 0,7 m, Aushubtiefe bis 1 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020, Mengenermittlung nach Aufmaß an der Entnahmestelle.
Menge: 12,600 m3

**2.6.2 Boden Graben Entwässerungsltg lösen lagern verfüllen verdichten teilgeböschte Wände Sohlen-B 1-1,5m T bis 1,75m SU SU* OH ST* UL**
STLB-Bau 2026-04 002
Boden der Gräben für Entwässerungsleitungen, ab Geländeoberfläche, profilgerecht lösen, seitlich lagern, verfüllen, verdichten, Verformungsmodul mind. EV2 45 MPa, Verdichtungsgrad mind. DPr 0,95, verdrängten Boden seitlich planieren, Abfall ist nicht gefährlich, Werte gemäß Ersatzbaustoffverordnung 2023 sind eingehalten, Charakterisierung Bodenmaterial Klasse BM-0* nach EBV 2023, Anlage 1, Tabelle 3, mit teilgeböschten Wänden DIN 4124, Breite der Sohle über 1 bis 1,5 m, Aushubtiefe bis 1,75 m,
Homogenbereich 2, mit 5 Bodengruppen, Bodengruppe 1 SU DIN 18196 (Sand-Schluff-Gemisch), Bodengruppe 2 SU* DIN 18196 (Sand-Schluff-Gemisch), Bodengruppe 3 OH DIN 18196 (grob- bis gemischtkörniger Boden mit Beimengungen humoser Art), Bodengruppe 4 ST* DIN 18196 (Sand-Ton-Gemisch), Bodengruppe 5 UL DIN 18196 (leicht plastischer Schluff), Tiefe oberer Horizont des Homogenbereiches von 1 m, Tiefe unterer Horizont des Homogenbereiches bis 2 m,
Baumaßnahme der Geotechnischen Kategorie 2 DIN 4020,
Einzelbeschreibungs-Nr 'Graben 14'

Mengenermittlung nach Aufmaß an der Entnahmestelle.
Menge: 16,449 m3

**2.6.3 Boden Kopfloch SU SU* OH ST* UL lösen lagern verfüllen verdichten**
STLB-Bau 2025-10 002
Boden für Kopflöcher in Gräben
Maße Kopfloch B/L/T in m '1,00 m/ 1,00 m/1,50 m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 7 an Schacht RI-04,
Graben 9 an Schacht RI-03,'
.
Menge: 4,000 St

**2.6.4 Boden Kopfloch SU SU* OH ST* UL lösen lagern verfüllen verdichten**
STLB-Bau 2026-04 002
Boden für Kopflöcher in Gräben
Maße Kopfloch B/L/T in m '1,00 m/ 1,00 m/1,80 m'

mit 5 Bodengruppen, Bodengruppe 1 SU DIN 18196 (Sand-Schluff-Gemisch), Bodengruppe 2 SU* DIN 18196 (Sand-Schluff-Gemisch), Bodengruppe 3 OH DIN 18196 (grob- bis gemischtkörniger Boden mit Beimengungen humoser Art), Bodengruppe 4 ST* DIN 18196 (Sand-Ton-Gemisch), Bodengruppe 5 UL DIN 18196 (leicht plastischer Schluff),
Baumaßnahme der Geotechnischen Kategorie 1 DIN 4020,
- Konsistenz DIN EN ISO 14688-1 fest, profilgerecht lösen, seitlich lagern, verfüllen, verdichten, Verformungsmodul mind. EV2 45 MPa, Verdichtungsgrad mind. DPr 0,95,
Einzelbeschreibungs-Nr 'Graben 14 an Schacht RI-05'
.
Menge: 2,000 St

**2.6.5 Untergrund verdichten Graben Sohlen-B 0,6-0,7m**
STLB-Bau 2025-10 002
Untergrund verdichten, in Gräben, Verdichtungsgrad mind. DPr 0,95, Breite der Sohle über 0,6 bis 0,7 m.
Menge: 48,000 m

#### Bereich 2.7 Erdarbeiten Schächte

*Hinweis: Schmutzwasser*

**2.7.1 Boden Baugrube Schächte lösen lagern verfüllen verdichten geböschte Wände Grundfläche 3-4m2 T bis 3m SU SU* OH ST* UL**
STLB-Bau 2025-10 002
Boden der Baugrube für Schächte, profilgerecht lösen, seitlich lagern, verfüllen, verdichten, mit geböschten Wänden, verdrängten Boden seitlich lagern, Abfall ist nicht gefährlich, Werte gemäß Ersatzbaustoffverordnung 2023 sind eingehalten, Charakterisierung Bodenmaterial Klasse BM-0 Sand nach EBV 2023, Anlage 1, Tabelle 3, Aushubgrundfläche über 3 bis 4 m2, Aushubtiefe bis 3 m,
Homogenbereich 2, mit 5 Bodengruppen, Bodengruppe 1 SU DIN 18196 (Sand-Schluff-Gemisch), Bodengruppe 2 SU* DIN 18196 (Sand-Schluff-Gemisch), Bodengruppe 3 OH DIN 18196 (grob- bis gemischtkörniger Boden mit Beimengungen humoser Art), Bodengruppe 4 ST* DIN 18196 (Sand-Ton-Gemisch), Bodengruppe 5 UL DIN 18196 (leicht plastischer Schluff), Tiefe oberer Horizont des Homogenbereiches von 0 m, Tiefe unterer Horizont des Homogenbereiches bis 1 m,
Baumaßnahme der Geotechnischen Kategorie 1 DIN 4020,
- Konsistenz DIN EN ISO 14688-1 fest.
Menge: 1,000 St
Kostengruppe - DIN 276/2008: 311

**2.7.2 Boden Baugrube Schächte lösen lagern verfüllen verdichten geböschte Wände Grundfläche 3-4m2 T bis 2,5m SU SU* OH ST* UL**
STLB-Bau 2025-10 002
Boden der Baugrube für Schächte, profilgerecht lösen, seitlich lagern, verfüllen, verdichten, mit geböschten Wänden, verdrängten Boden seitlich lagern, Abfall ist nicht gefährlich, Werte gemäß Ersatzbaustoffverordnung 2023 sind eingehalten, Charakterisierung Bodenmaterial Klasse BM-0 Sand nach EBV 2023, Anlage 1, Tabelle 3, Aushubgrundfläche über 3 bis 4 m2, Aushubtiefe bis 2,5 m,
Homogenbereich 2, mit 5 Bodengruppen, Bodengruppe 1 SU DIN 18196 (Sand-Schluff-Gemisch), Bodengruppe 2 SU* DIN 18196 (Sand-Schluff-Gemisch), Bodengruppe 3 OH DIN 18196 (grob- bis gemischtkörniger Boden mit Beimengungen humoser Art), Bodengruppe 4 ST* DIN 18196 (Sand-Ton-Gemisch), Bodengruppe 5 UL DIN 18196 (leicht plastischer Schluff), Tiefe oberer Horizont des Homogenbereiches von 0 m, Tiefe unterer Horizont des Homogenbereiches bis 1 m,
Baumaßnahme der Geotechnischen Kategorie 1 DIN 4020,
- Konsistenz DIN EN ISO 14688-1 fest.
Menge: 8,000 St
Kostengruppe - DIN 276/2008: 311

**2.7.3 Boden Baugrube Schächte lösen lagern verfüllen verdichten teilgeböschte Wände Grundfläche 3-4m2 T bis 1,75m SU SU* OH ST* UL**
STLB-Bau 2025-10 002
Boden der Baugrube für Schächte, profilgerecht lösen, seitlich lagern, verfüllen, verdichten, mit teilgeböschten Wänden DIN 4124, verdrängten Boden seitlich lagern, Abfall ist nicht gefährlich, Werte gemäß Ersatzbaustoffverordnung 2023 sind eingehalten, Charakterisierung Bodenmaterial Klasse BM-0 Sand nach EBV 2023, Anlage 1, Tabelle 3, Aushubgrundfläche über 3 bis 4 m2, Aushubtiefe bis 1,75 m,
Homogenbereich 2, mit 5 Bodengruppen, Bodengruppe 1 SU DIN 18196 (Sand-Schluff-Gemisch), Bodengruppe 2 SU* DIN 18196 (Sand-Schluff-Gemisch), Bodengruppe 3 OH DIN 18196 (grob- bis gemischtkörniger Boden mit Beimengungen humoser Art), Bodengruppe 4 ST* DIN 18196 (Sand-Ton-Gemisch), Bodengruppe 5 UL DIN 18196 (leicht plastischer Schluff), Tiefe oberer Horizont des Homogenbereiches von 0 m, Tiefe unterer Horizont des Homogenbereiches bis 1 m,
Baumaßnahme der Geotechnischen Kategorie 1 DIN 4020,
- Konsistenz DIN EN ISO 14688-1 fest.
Menge: 4,000 St
Kostengruppe - DIN 276/2008: 311

#### Bereich 2.8 Allgemeines

**2.8.1 Bauwerk hinterfüllen verdichten Einbau-H 3m Boden auf Baustelle gelagert 0,1km SU SU* ST - bis Höhenlage Einbau Leitungen**
STLB-Bau 2026-04 002
Bauwerk mit geschützter Abdichtung profilgerecht hinterfüllen, einschl. Stoffe verdichten, Verdichtungsgrad mind. DPr 0,95, Einbauhöhe bis 3 m, Boden, auf der Baustelle gelagert, Förderweg bis 0,1 km, mit 3 Bodengruppen, Bodengruppe 1 SU DIN 18196 (Sand-Schluff-Gemisch), Bodengruppe 2 SU* DIN 18196 (Sand-Schluff-Gemisch), Bodengruppe 3 ST DIN 18196 (Sand-Ton-Gemisch),
Einzelbeschreibungs-Nr 'bis Höhenlage Einbau Leitungen'
.
Menge: 156,227 m3

**2.8.2 Bauwerk hinterfüllen verdichten Einbau-H 1,5m Boden auf Baustelle gelagert 0,1km SU SU* ST - ab Höhenlage Leitungen**
STLB-Bau 2026-04 002
Bauwerk mit geschützter Abdichtung profilgerecht hinterfüllen, einschl. Stoffe verdichten, Verdichtungsgrad mind. DPr 0,95, Einbauhöhe bis 1,5 m, Boden, auf der Baustelle gelagert, Förderweg bis 0,1 km, mit 3 Bodengruppen, Bodengruppe 1 SU DIN 18196 (Sand-Schluff-Gemisch), Bodengruppe 2 SU* DIN 18196 (Sand-Schluff-Gemisch), Bodengruppe 3 ST DIN 18196 (Sand-Ton-Gemisch),
Einzelbeschreibungs-Nr 'ab Höhenlage Leitungen'
.
Menge: 1088,659 m3

**2.8.3 Bauwerk anschütten verdichten Einbau-H 1m Boden auf Baustelle gelagert 0,1km SU SU* ST**
STLB-Bau 2026-04 002
Bauwerk mit geschützter Abdichtung profilgerecht anschütten, einschl. Stoffe verdichten, Verdichtungsgrad mind. DPr 0,95, Einbauhöhe bis 1 m, Boden, auf der Baustelle gelagert, Förderweg bis 0,1 km, mit 3 Bodengruppen, Bodengruppe 1 SU DIN 18196 (Sand-Schluff-Gemisch), Bodengruppe 2 SU* DIN 18196 (Sand-Schluff-Gemisch), Bodengruppe 3 ST DIN 18196 (Sand-Ton-Gemisch),
Einzelbeschreibungs-Nr 'Bodeneinbau an Gebäudesockel und flächig bis geplante Höhenlage = Frostfreiheit Leitungen im Bereich Graben 1, 5, 7, 8, 10, 18, 23'
.
Menge: 261,770 m3

**2.8.4 Schutzlage Abdichtung Wand Noppenbahn D 10mm lose verlegen**
STLB-Bau 2026-04 018
Schutzlage für Abdichtung erdberührter Wände DIN 18533-1 und DIN 18533-2, aus Noppenbahn mit Gleit-, Schutz- und Lastverteilungsschicht, Schichtdicke 10 mm, lose verlegen, Überlappungsbreite 10 cm.
Menge: 550,000 m2

**2.8.5 Sand Bettungsschicht einbauen verdichten D 30-50cm**
Sand, natürliche Gesteinskörnung TL Gestein, liefern, für Bettungsschichten, profilgerecht einbauen und verdichten, in Graben, Verformungsmodul mind. EV2 45 MPa, Schichtdicke über 30 bis 50 cm.
Bettung 10 cm, Überdeckung von 20 cm.
Menge: 209,965 m3

**2.8.6 Füllstoff einbauen verdichten Boden liefern**
STLB-Bau 2026-04 002
Füllstoff einbauen und verdichten, profilgerecht, mit Boden, liefern, unter Verwendung mineralischer Ersatzbaustoffe (MEB) gemäß Ersatzbaustoffverordnung (EBV), Verdichtungsgrad mind. DPr 0,97.
Menge: 50,000 m3

**2.8.7 Markierung Trasse Kabelwarnband Beschriftung**
STLB-Bau 2025-10 051
Markierung von Kabeltrassen mit Kabelwarnband, Farbton gelb, in Trassenmitte, mit Beschriftung, max. Länge der Beschriftung 100 mm, verlegen 40 cm über Rohr.
Menge: 1308,000 m

**2.8.8 Versorgungsltg Kunststoff außer Betrieb T bis 3m sichern**
STLB-Bau 2026-04 002
Versorgungsleitung aus Kunststoff, außer Betrieb, Tiefe der Leitungsachse unter Gelände bis 3 m, sichern,
Einzelbeschreibungs-Nr 'Kreuzungspunkte von Leitungen (Rohre, Kabel)'
.
Menge: 16,000 St

**2.8.9 Zulage Einsatz Schaffußwalze statt Rüttelplatte**
Zulage für den Einsatz einer Schaffußwalze statt Rüttelplatte
bei sehr bindigen Böden
Menge: 50,000 m2

**2.8.10 Regenwasserableitung provisorisch mittels Drainagerohr**
Regenwasserableitung provisorisch herstellen,
mittels flexiblem Drainagerohr DN 100,
Führung vom Regenwasseranschluss oberirdisch gefällegerecht bis zum nächstgelegenen Schacht,
Montage/ Befestigung am Regenwasseranschluss (z.B. Fallrohr) und Herstellung provisorischer Übergang in den Schacht
Menge: 30,000 m

**2.8.11 Schutzrohr Kunststoff bis DN100 T bis 1,5m**
STLB-Bau 2026-04 002
Schutzrohr (Leerrohr) aus Kunststoff, bis DN 100, Tiefe der Leitungsachse unter Gelände bis 1,5 m.
Menge: 10,000 m

**2.8.12 Schutzrohr Kunststoff bis DN150 T bis 1,5m**
STLB-Bau 2026-04 002
Schutzrohr (Leerrohr) aus Kunststoff, bis DN 150, Tiefe der Leitungsachse unter Gelände bis 1,5 m.
Menge: 10,000 m

**2.8.13 Verbau einbauen rückbauen Baugrube T 1,75-2m L 2-3m B bis 2m**
STLB-Bau 2026-04 006
Verbau DIN 18303 einbauen, Verbau wieder rückbauen, für Baugrube, mit Aussteifungen, Verbautiefe über 1,75 bis 2 m, Baugrubenlänge über 2 bis 3 m, Baugrubenbreite bis 2 m, 5 Bodengruppen.
Menge: 10,000 m

**2.8.14 Verbau mittels Verbaubox**
Verbau mittels Grabenverbaubox entsprechend den Anforderungen der DIN 4124
einbauen,  vorhalten und nach Abschluss der Arbeiten abschnittsweise ausbauen,
Verbautiefe über 1,75 bis 2 m, Baugrubenlänge über 2 bis 3 m, Baugrubenbreite bis 2 m, 5 Bodengruppen,
inkl. aller erforderlichen Nebenleistungen einschließlich Hebezeuge, Personal und Geräte.
Menge: 10,000 m

**2.8.15 Bodenhindernis Beton abbrechen**
STLB-Bau 2025-10 002
Hindernis im Boden aus Beton, abbrechen.
Menge: 5,000 m3

**2.8.16 Bodenhindernis Einzelstein abbrechen**
STLB-Bau 2025-10 002
Hindernis im Boden aus Einzelsteinen (Findling), abbrechen.
Menge: 5,000 m3

*Hinweis: Kreuzung Baustraße*

**2.8.17 Aufnahme und Wiedereinbau Baustraße**
Aufnahme und Wiedereinbau Baustraße,
Baustraße aus STS 0/45, 40 cm stark,
auf Vliesunterlage,
für Leitungsverlegung vollständig aufnehmen und nach Leitungsverlegung wieder einbauen inkl. Verdichtung
Menge: 50,000 m²

### Titel 3 Erdverlegte Regenwasserleitungen

#### Bereich 3.1 Erdverlegte Regenwasserleitungen

*Hinweis: Standardbesch Widerstandsf. Kanal*
STLB-Bau 2025-10 009
Kanal muss gegen schwach angreifende Wässer und Böden DIN 4030 und DIN EN 16502 widerstandfähig sein.

**3.1.1 Abwasserkanal PP homogen Regenwasser Steckverbindung OD DN200 SN8 Graben abgeböscht T 1,25-1,75m Bettung Typ1 Bettungs-D 10cm Sand ob.Schicht Sand**
STLB-Bau 2026-04 009
Abwasserkanal aus PP (Polypropylen)-Rohren DIN EN 1852-1, homogenes Vollwandrohr, für Regenwasser, mit Steckverbindung, DN/OD 200, Nenn-Ringsteifigkeit SN 8 DIN EN ISO 9969, Verlegung DIN EN 1610 in vorh. geböschtem Graben, Grabentiefe über 1,25 bis 1,75 m, einschl. Bettung Typ 1, Dicke der unteren Bettungsschicht mind. 10 cm, aus Sand, obere Bettungsschicht aus Sand.
Menge: 39,000 m

**3.1.2 Abwasserkanal PP homogen Regenwasser Steckverbindung OD DN200 SN8 T 1-1,25m Bettung Typ1 Bettungs-D 10cm Sand ob.Schicht Sand**
STLB-Bau 2026-04 009
Abwasserkanal aus PP (Polypropylen)-Rohren DIN EN 1852-1, homogenes Vollwandrohr, für Regenwasser, mit Steckverbindung, DN/OD 200, Nenn-Ringsteifigkeit SN 8 DIN EN ISO 9969, Grabentiefe über 1 bis 1,25 m, einschl. Bettung Typ 1, Dicke der unteren Bettungsschicht mind. 10 cm, aus Sand, obere Bettungsschicht aus Sand.
Menge: 45,000 m

**3.1.3 Abwasserkanal PP homogen Regenwasser Steckverbindung OD DN200 SN8 T bis 1m Bettung Typ1 Bettungs-D 10cm Sand ob.Schicht Sand**
STLB-Bau 2026-04 009
Abwasserkanal aus PP (Polypropylen)-Rohren DIN EN 1852-1, homogenes Vollwandrohr, für Regenwasser, mit Steckverbindung, DN/OD 200, Nenn-Ringsteifigkeit SN 8 DIN EN ISO 9969, Grabentiefe bis 1 m, einschl. Bettung Typ 1, Dicke der unteren Bettungsschicht mind. 10 cm, aus Sand, obere Bettungsschicht aus Sand.
Menge: 48,000 m

**3.1.4 Abwasserkanal PP homogen Regenwasser Steckverbindung OD DN160 SN8 Graben abgeböscht T 1,25-1,75m Bettung Typ1 Bettungs-D 10cm Sand ob.Schicht Sand**
STLB-Bau 2026-04 009
Abwasserkanal aus PP (Polypropylen)-Rohren DIN EN 1852-1, homogenes Vollwandrohr, für Regenwasser, mit Steckverbindung, DN/OD 160, Nenn-Ringsteifigkeit SN 8 DIN EN ISO 9969, Verlegung DIN EN 1610 in vorh. geböschtem Graben, Grabentiefe über 1,25 bis 1,75 m, einschl. Bettung Typ 1, Dicke der unteren Bettungsschicht mind. 10 cm, aus Sand, obere Bettungsschicht aus Sand.
Menge: 83,000 m

**3.1.5 Abwasserkanal PP homogen Regenwasser Steckverbindung OD DN160 SN8 T 1-1,25m Bettung Typ1 Bettungs-D 10cm Sand ob.Schicht Sand**
STLB-Bau 2026-04 009
Abwasserkanal aus PP (Polypropylen)-Rohren DIN EN 1852-1, homogenes Vollwandrohr, für Regenwasser, mit Steckverbindung, DN/OD 160, Nenn-Ringsteifigkeit SN 8 DIN EN ISO 9969, Grabentiefe über 1 bis 1,25 m, einschl. Bettung Typ 1, Dicke der unteren Bettungsschicht mind. 10 cm, aus Sand, obere Bettungsschicht aus Sand.
Menge: 44,000 m

**3.1.6 Abwasserkanal PP homogen Regenwasser Steckverbindung OD DN160 SN8 T bis 1m Bettung Typ1 Bettungs-D 10cm Sand ob.Schicht Sand**
STLB-Bau 2026-04 009
Abwasserkanal aus PP (Polypropylen)-Rohren DIN EN 1852-1, homogenes Vollwandrohr, für Regenwasser, mit Steckverbindung, DN/OD 160, Nenn-Ringsteifigkeit SN 8 DIN EN ISO 9969, Grabentiefe bis 1 m, einschl. Bettung Typ 1, Dicke der unteren Bettungsschicht mind. 10 cm, aus Sand, obere Bettungsschicht aus Sand.
Menge: 80,000 m

**3.1.7 Abwasserkanal PP homogen Regenwasser Steckverbindung OD DN110 SN8 T 1-1,25m Bettung Typ1 Bettungs-D 10cm Sand ob.Schicht Sand**
STLB-Bau 2026-04 009
Abwasserkanal aus PP (Polypropylen)-Rohren DIN EN 1852-1, homogenes Vollwandrohr, für Regenwasser, mit Steckverbindung, DN/OD 110, Nenn-Ringsteifigkeit SN 8 DIN EN ISO 9969, Grabentiefe über 1 bis 1,25 m, einschl. Bettung Typ 1, Dicke der unteren Bettungsschicht mind. 10 cm, aus Sand, obere Bettungsschicht aus Sand,
Einzelbeschreibungs-Nr 'Graben 1'
.
Menge: 35,000 m

**3.1.8 Abwasserkanal PP homogen Regenwasser Steckverbindung OD DN110 SN8 T bis 1m Bettung Typ1 Bettungs-D 10cm Sand ob.Schicht Sand**
STLB-Bau 2026-04 009
Abwasserkanal aus PP (Polypropylen)-Rohren DIN EN 1852-1, homogenes Vollwandrohr, für Regenwasser, mit Steckverbindung, DN/OD 110, Nenn-Ringsteifigkeit SN 8 DIN EN ISO 9969, Grabentiefe bis 1 m, einschl. Bettung Typ 1, Dicke der unteren Bettungsschicht mind. 10 cm, aus Sand, obere Bettungsschicht aus Sand,
Einzelbeschreibungs-Nr 'Graben 7'
.
Menge: 69,000 m

**3.1.9 Bogen PP homogen Abwasserkanal 45Grad Steckverbindung OD DN200 SN8**
STLB-Bau 2026-04 009
Bogen, Formstück aus PP (Polypropylen) DIN EN 1852-1, homogenes Vollwandrohr, für Abwasserkanal, für Regenwasser, 45 Grad, Steckverbindung, DN/OD 200, Nenn-Ringsteifigkeit SN 8 DIN EN ISO 9969.
Menge: 10,000 St

**3.1.10 Bogen PP homogen Abwasserkanal 30Grad Steckverbindung OD DN200 SN8**
STLB-Bau 2026-04 009
Bogen, Formstück aus PP (Polypropylen) DIN EN 1852-1, homogenes Vollwandrohr, für Abwasserkanal, für Regenwasser, 30 Grad, Steckverbindung, DN/OD 200, Nenn-Ringsteifigkeit SN 8 DIN EN ISO 9969.
Menge: 19,000 St

**3.1.11 Bogen PP homogen Abwasserkanal 15Grad Steckverbindung OD DN200 SN8**
STLB-Bau 2026-04 009
Bogen, Formstück aus PP (Polypropylen) DIN EN 1852-1, homogenes Vollwandrohr, für Abwasserkanal, für Regenwasser, 15 Grad, Steckverbindung, DN/OD 200, Nenn-Ringsteifigkeit SN 8 DIN EN ISO 9969.
Menge: 19,000 St

**3.1.12 Bogen PP homogen Abwasserkanal 30Grad Steckverbindung OD DN160 SN8**
STLB-Bau 2026-04 009
Bogen, Formstück aus PP (Polypropylen) DIN EN 1852-1, homogenes Vollwandrohr, für Abwasserkanal, für Regenwasser, 30 Grad, Steckverbindung, DN/OD 160, Nenn-Ringsteifigkeit SN 8 DIN EN ISO 9969.
Menge: 13,000 St

**3.1.13 Bogen PP homogen Abwasserkanal 15Grad Steckverbindung OD DN160 SN8**
STLB-Bau 2026-04 009
Bogen, Formstück aus PP (Polypropylen) DIN EN 1852-1, homogenes Vollwandrohr, für Abwasserkanal, für Regenwasser, 15 Grad, Steckverbindung, DN/OD 160, Nenn-Ringsteifigkeit SN 8 DIN EN ISO 9969.
Menge: 13,000 St

**3.1.14 Bogen PP homogen Abwasserkanal 45Grad Steckverbindung OD DN110 SN8**
STLB-Bau 2026-04 009
Bogen, Formstück aus PP (Polypropylen) DIN EN 1852-1, homogenes Vollwandrohr, für Abwasserkanal, für Regenwasser, 45 Grad, Steckverbindung, DN/OD 110, Nenn-Ringsteifigkeit SN 8 DIN EN ISO 9969.
Menge: 28,000 St

**3.1.15 Bogen PP homogen Abwasserkanal 30Grad Steckverbindung OD DN110 SN8**
STLB-Bau 2026-04 009
Bogen, Formstück aus PP (Polypropylen) DIN EN 1852-1, homogenes Vollwandrohr, für Abwasserkanal, für Regenwasser, 30 Grad, Steckverbindung, DN/OD 110, Nenn-Ringsteifigkeit SN 8 DIN EN ISO 9969.
Menge: 18,000 St

**3.1.16 Bogen PP homogen Abwasserkanal 15Grad Steckverbindung OD DN110 SN8**
STLB-Bau 2026-04 009
Bogen, Formstück aus PP (Polypropylen) DIN EN 1852-1, homogenes Vollwandrohr, für Abwasserkanal, für Regenwasser, 15 Grad, Steckverbindung, DN/OD 110, Nenn-Ringsteifigkeit SN 8 DIN EN ISO 9969.
Menge: 14,000 St

**3.1.17 Abzweig Reduzierung PP homogen Abwasserkanal 45Grad Steckverbindung OD DN200 DN110 SN8**
STLB-Bau 2026-04 009
Abzweig mit Reduzierung, Formstück aus PP (Polypropylen) DIN EN 1852-1, homogenes Vollwandrohr, für Abwasserkanal, für Regenwasser, 45 Grad, Steckverbindung, DN/OD 200, 2. DN 110, Nenn-Ringsteifigkeit SN 8 DIN EN ISO 9969,
Einzelbeschreibungs-Nr 'Graben 7'
.
Menge: 3,000 St

**3.1.18 Abzweig Reduzierung PP homogen Abwasserkanal 45Grad Steckverbindung OD DN160 DN110 SN8**
STLB-Bau 2026-04 009
Abzweig mit Reduzierung, Formstück aus PP (Polypropylen) DIN EN 1852-1, homogenes Vollwandrohr, für Abwasserkanal, für Regenwasser, 45 Grad, Steckverbindung, DN/OD 160, 2. DN 110, Nenn-Ringsteifigkeit SN 8 DIN EN ISO 9969,
Einzelbeschreibungs-Nr 'Graben 1, Graben 9'
.
Menge: 2,000 St

**3.1.19 Reduzierstück PP homogen Abwasserkanal Steckverbindung OD DN200 DN160 SN8**
STLB-Bau 2026-04 009
Reduzierstück, Formstück aus PP (Polypropylen) DIN EN 1852-1, homogenes Vollwandrohr, für Abwasserkanal, für Regenwasser, Steckverbindung, DN/OD 200, 2. DN 160, Nenn-Ringsteifigkeit SN 8 DIN EN ISO 9969,
Einzelbeschreibungs-Nr 'Übergangs- bzw. Reduzierformstück DN 160 → DN 200'
.
Menge: 1,000 St

**3.1.20 Reduzierstück PP homogen Abwasserkanal Steckverbindung OD DN160 DN110 SN8**
STLB-Bau 2026-04 009
Reduzierstück, Formstück aus PP (Polypropylen) DIN EN 1852-1, homogenes Vollwandrohr, für Abwasserkanal, für Regenwasser, Steckverbindung, DN/OD 160, 2. DN 110, Nenn-Ringsteifigkeit SN 8 DIN EN ISO 9969,
Einzelbeschreibungs-Nr 'Übergangs- bzw. Reduzierformstück DN 110 → DN 160'
.
Menge: 1,000 St

**3.1.21 Passstück PP Abwasserkanal Steckverbindung DN100 SN8**
STLB-Bau 2026-04 009
Passstück, Formstück aus PP (Polypropylen), für Abwasserkanal, für Regenwasser, Steckverbindung, 100, Nenn-Ringsteifigkeit SN 8 DIN EN ISO 9969.
Menge: 10,000 St

**3.1.22 Passstück PP Abwasserkanal Steckverbindung DN150 SN8**
STLB-Bau 2026-04 009
Passstück, Formstück aus PP (Polypropylen), für Abwasserkanal, für Regenwasser, Steckverbindung, 150, Nenn-Ringsteifigkeit SN 8 DIN EN ISO 9969.
Menge: 10,000 St

**3.1.23 Passstück PP Abwasserkanal Steckverbindung DN200 SN8**
STLB-Bau 2026-04 009
Passstück, Formstück aus PP (Polypropylen), für Abwasserkanal, für Regenwasser, Steckverbindung, 200, Nenn-Ringsteifigkeit SN 8 DIN EN ISO 9969.
Menge: 10,000 St

**3.1.24 Enddeckel PP DN/OD100**
STLB-Bau 2026-04 044
Der Langtext wird nicht übergeben, da für diese Leistungsbeschreibung keine Lizenz installiert ist.
Menge: 3,000 St

*Hinweis: Kontrollschächte*

**3.1.25 Kontrollschacht DN400 T 1,75-2m Ablauf DN200 Zulauf DN150 2.Zulauf DN100**
STLB-Bau 2026-04 009
Kontrollschacht, nicht begehbar, als Reinigungs- und Inspektionsöffnung, DIN EN 13598-2, rund, DN 400, lichte Schachttiefe über 1,75 bis 2 m,
Rohranschluss Ablauf (0 Grad), für Rohre aus PP, DN 200, Anschluss für Steckmuffe, Rohrverbindung mit eingelegtem Dichtring, mit 2 Zulaufanschlüssen,
Seitenzulauf für Rohr aus PP, DN 150,
Winkel '135' Grad,
Rohrverbindung mit eingelegtem Dichtring,
2. Seitenzulauf für Rohre aus PP, DN 100,
Winkel '180' Grad,
Rohrverbindung mit eingelegtem Dichtring,
Einzelbeschreibungs-Nr 'Schacht TB01'
.
Menge: 1,000 St

**3.1.26 Kontrollschacht DN400 T bis 1,5m Ablauf DN150 Zulauf DN150 2.Zulauf DN100**
STLB-Bau 2026-04 009
Kontrollschacht, nicht begehbar, als Reinigungs- und Inspektionsöffnung, DIN EN 13598-2, rund, DN 400, lichte Schachttiefe bis 1,5 m,
Rohranschluss Ablauf (0 Grad), für Rohre aus PP, DN 150, Anschluss für Steckmuffe, Rohrverbindung mit eingelegtem Dichtring, mit 2 Zulaufanschlüssen,
Seitenzulauf für Rohr aus PP, DN 150,
Winkel '180' Grad,
Rohrverbindung mit eingelegtem Dichtring,
2. Seitenzulauf für Rohre aus PP, DN 100,
Winkel '225' Grad,
Rohrverbindung mit eingelegtem Dichtring,
Einzelbeschreibungs-Nr 'Schacht TB02'
.
Menge: 1,000 St

**3.1.27 Kontrollschacht DN400 T bis 1,5m Ablauf DN150 Zulauf DN150**
STLB-Bau 2026-04 009
Kontrollschacht, nicht begehbar, als Reinigungs- und Inspektionsöffnung, DIN EN 13598-2, rund, DN 400, lichte Schachttiefe bis 1,5 m,
Rohranschluss Ablauf (0 Grad), für Rohre aus PP, DN 150, Anschluss für Steckmuffe, Rohrverbindung mit eingelegtem Dichtring, mit einem Zulaufanschluss,
Seitenzulauf für Rohr aus PP, DN 150,
Winkel '225' Grad,
Rohrverbindung mit eingelegtem Dichtring,
Einzelbeschreibungs-Nr 'Schacht TB03'
.
Menge: 1,000 St

**3.1.28 Kontrollschacht DN400 T 1,5-1,75m Ablauf DN150 Zulauf DN150**
STLB-Bau 2026-04 009
Kontrollschacht, nicht begehbar, als Reinigungs- und Inspektionsöffnung, DIN EN 13598-2, rund, DN 400, lichte Schachttiefe über 1,5 bis 1,75 m,
Rohranschluss Ablauf (0 Grad), für Rohre aus PP, DN 150, Anschluss für Steckmuffe, Rohrverbindung mit eingelegtem Dichtring, mit einem Zulaufanschluss,
Seitenzulauf für Rohr aus PP, DN 150,
Winkel '135' Grad,
Rohrverbindung mit eingelegtem Dichtring,
Einzelbeschreibungs-Nr 'Schacht TB04'
.
Menge: 1,000 St

**3.1.29 Kontrollschacht DN400 T 1,5-1,75m Ablauf DN200 Zulauf DN200 2.Zulauf DN200**
STLB-Bau 2026-04 009
Kontrollschacht, nicht begehbar, als Reinigungs- und Inspektionsöffnung, DIN EN 13598-2, rund, DN 400, lichte Schachttiefe über 1,5 bis 1,75 m,
Rohranschluss Ablauf (0 Grad), für Rohre aus PP, DN 200, Anschluss für Steckmuffe, Rohrverbindung mit eingelegtem Dichtring, mit 2 Zulaufanschlüssen,
Seitenzulauf für Rohr aus PP, DN 200,
Winkel '180' Grad,
Rohrverbindung mit eingelegtem Dichtring,
2. Seitenzulauf für Rohre aus PP, DN 200,
Winkel '225' Grad,
Rohrverbindung mit eingelegtem Dichtring,
Einzelbeschreibungs-Nr 'Schacht TB05'
.
Menge: 1,000 St

**3.1.30 Kontrollschacht DN400 T bis 1,5m Ablauf DN200 Zulauf DN100 2.Zulauf DN100 3.Zulauf DN100**
STLB-Bau 2026-04 009
Kontrollschacht, nicht begehbar, als Reinigungs- und Inspektionsöffnung, DIN EN 13598-2, rund, DN 400, lichte Schachttiefe bis 1,5 m,
Rohranschluss Ablauf (0 Grad), für Rohre aus PP, DN 200, Anschluss für Steckmuffe, Rohrverbindung mit eingelegtem Dichtring, mit 3 Zulaufanschlüssen,
Seitenzulauf für Rohr aus PP, DN 100,
Winkel '135' Grad,
Rohrverbindung mit eingelegtem Dichtring,
2. Seitenzulauf für Rohre aus PP, DN 100,
Winkel '180' Grad,
Rohrverbindung mit eingelegtem Dichtring,
3. Seitenzulauf für Rohre aus PP, DN 100,
Winkel '225' Grad,
Rohrverbindung mit eingelegtem Dichtring,
Einzelbeschreibungs-Nr 'Schacht TB06'
.
Menge: 1,000 St

**3.1.31 Kontrollschacht DN400 T bis 1,5m Ablauf DN200 Zulauf DN200 2.Zulauf DN150**
STLB-Bau 2026-04 009
Kontrollschacht, nicht begehbar, als Reinigungs- und Inspektionsöffnung, DIN EN 13598-2, rund, DN 400, lichte Schachttiefe bis 1,5 m,
Rohranschluss Ablauf (0 Grad), für Rohre aus PP, DN 200, Anschluss für Steckmuffe, Rohrverbindung mit eingelegtem Dichtring, mit 2 Zulaufanschlüssen,
Seitenzulauf für Rohr aus PP, DN 200,
Winkel '135' Grad,
Rohrverbindung mit eingelegtem Dichtring,
2. Seitenzulauf für Rohre aus PP, DN 150,
Winkel '225' Grad,
Rohrverbindung mit eingelegtem Dichtring,
Einzelbeschreibungs-Nr 'Schacht TB07'
.
Menge: 1,000 St

**3.1.32 Schachtabdeck. B125 Durchm. 400mm rund Kunststoff setzen**
STLB-Bau 2026-04 009
Schachtabdeckung, tagwasserdicht, Klasse B 125 DIN EN 124-1, Durchmesser der Schachtöffnung 400 mm, Abdeckung rund, aus Kunststoff DIN EN 124-6, Verschluss mit Verriegelung, höhengerecht in WW-Schachtkopfmörtel DIN 19573 setzen.
Menge: 5,000 St

**3.1.33 Schachtabdeck. Durchm. 400mm rund Guss setzen**
Schachtabdeckung, tagwasserdicht, Klasse D 400 DIN EN 124-1, Durchmesser der Schachtöffnung 400 mm, Abdeckung rund, aus Gusseisen DIN EN 124-2, Verschluss mit Verriegelung, höhengerecht in WW-Schachtkopfmörtel DIN 19573 setzen.
Menge: 2,000 St

### Titel 4 Erdverlegte Heizungsleitungen

#### Bereich 4.1 Erdverlegte Heizungswasserleitungen

**4.1.1 Ausmessen der Rohrleitungslängen**
*** Pauschalposition
Ausmessung der tatsächlichen Rohrleitungslängen:
Die erforderlichen Rohrlängen sind vor Ort aufzumessen, an die örtlichen Gegebenheiten anzupassen und entsprechend maßgenau zu bestellen bzw. liefern zu lassen.
Menge: 1,000 psch

**4.1.2 Wärmeversorgungsleitung DN50**
Lieferung und Verlegung eines vorisolierten DUO-Fernwärmerohrsystems, Mediumrohr PE-Xa SDR11, inkl. kompletter Verlegearbeiten.
Einheit: m

SDR 11 63 + 63/182
DUO Rohr, SDR 11
63 + 63/182
vorgedämmtes und flexibles
Fernwärmerohr SDR11, für den Heizwassereinsatz bis max. 95 Grad Celsius
(gleitend) bei 6 bar.
Selbstkompensation bei der Erdverlegung
und längswasserdicht nach EN 15632.
Bestehend aus:
Thermisch hoch stabilisiertes,,
Fernwärme-Mediumrohr aus peroxidisch,,
vernetztem Polyethylen (PE-Xa) nach,,
EN 15632 und DIN 16892/93,,
mit orange gekennzeichneter,,
EVOH Sauerstoff-Diffusionssperre,,
nach DIN 4726.,,
DUO-Rohr mit durchgehender
Kennzeichnung
eines Rohres zur einfachen und sicheren
Unterscheidung von Vor- und Rücklauf.
Dämmung aus kontinuierlich
hergestelltem, FCKW-freiem und Pentan
getriebenem Polyurethan-Hartschaum.
Wärmeleitfähigkeit der Dämmung
lambda(50) = 0,0199 W/mK.
Gewellter Außenmantel in hellgrau
aus nahtlos aufextrudiertem
Polyethylen (PE-LLD) Vollmaterial.
Lieferung in Ringbunden oder
6 m bzw. 12 m Fixlängen.
Biegeradius: 1.200,0000 mm
Wärmedurch.koeff. Rohr: 0,213 W/mk
Planungsfabrikat: Rehau Rauthermex o. glw.
Angeb. Fabrikat: ‘.........‘
Menge: 205,000 m

**4.1.3 Muffenset d= 76-182mm**
bestehend aus:
Zwei Halbschalen aus ABS, Klammern aus
POM, zwei Muffenstopfen zum Verschließen
der Muffen, zwei Muffenstopfen aus POM
inkl. Ventil, Dichtring und Verschlussstopfen, ein Muffenkleber zum Abdichten
der Halbschalen, eine Montageanweisung
Menge: 6,000 St

**4.1.4 Kupplung SDR11 63-63**
Schiebehülsenfitting SDR 11 mit
angeformten Stützkörpern in
Verbindung mit der Rohrleitung und
Schiebehülsen SDR 11
Werkstoff: Standardmessing nach DIN EN
12164, DIN EN 12165,
DIN EN 12168
Menge: 6,000 St

**4.1.5 Schiebehülse SDR11 63x 5,8 mm**
zur Herstellung der dauerhaft dichten
Verbindungstechnik Schiebehülse.
In Verbindung mit Rohren SDR 11
mit den entsprechenden
Schiebehülsenfittings.
Werkstoff:
CuZn39Pb3
h: 53 mm
Menge: 12,000 St

**4.1.6 Absperrarmaturen**
Innengewinde, DN 50, Rotguss

Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
Ausführung: DN 50
Planungsfabrikat: Heimeier Globo H o. glw.
Angeb. Fabrikat:  ‘.........‘
Menge: 12,000 St

**4.1.7 Gummiendkappe DUO 50-63/182**
Gummiendkappe
DUO 50-63/182
Gummiendkappe
Gummikappe zum Aufziehen,
als Abschluss bei Hausanschlüssen.
Endkappe dient dem Schutz der
Rohrenden vor Feuchtigkeit, als
optischer Abschluss und als Ungeziefersperre.
Menge: 6,000 St

**4.1.8 Aufsteckendkappe DUO 182 mm**
Aufsteckendkappe
Endkappe als Abschluss
als
optischer Abschluss und
Ungeziefersperre.

d=182mm
Menge: 12,000 St

#### Bereich 4.2 Kernbohrungen und Dichtungseinsätze

**4.2.1 Kernbohrung, Stahlbeton, 250/300 mm**
Kernbohrung mit Diamantbohrgeräten in Stahlbetonwänden,
einschl. Stahlschnitte und Lösen des Bohrkerns aus dem
Gefüge, Bauschutt entsorgen.
Bohrlochdurchmesser :  250 mm
Wanddicke  :  300 mm
Menge: 6,000 St

**4.2.2 Dichtungseinsatz zur Abdichtung von Rohr- und Kabeldurchdringungen gegen drückendes Wasser.**
Einsatz in bauseitige Futterrohre oder Kernbohrungen,
geeignet für Bauwerke aus wasserundurchlässigem Beton.
Dichtungseinsatz als nichtgeteilte Dichtung,
beidseitig profilierten bzw. formstabilen Druckplatten aus Stahl mit geeigneter Korrosionsschutzbeschichtung oder aus nichtrostendem Stahl gemäß Werkstoffnummer 1.4301 (V2A) bzw. 1.4571/1.4404 (V4A), *
dauerhaft wasserdicht verschweißten Spannbolzen,
einer elastomeren Dichtkomponente mit einer Dichtbreite von ca. 2 × 27 mm, bestehend aus EPDM, EPDM in Trinkwasserqualität, NBR (kraftstoff- und ölbeständig), Silikon (hochtemperaturbeständig) oder FPM (chemikalienbeständig), *
Mittelring aus elastomerem Werkstoff zur Sichtkontrolle (z. B. farbig ausgeführt),
Ausführung gasdicht und gegen drückendes Wasser geprüft,
nachweislich radondicht,
Erfüllung der Anforderungen nach FHRK-Standard 40,
geprüft gemäß FHRK-Prüfgrundlage GE 101,
mit FHRK-Qualitätssiegel oder gleichwertigem Nachweis,
wartungsfreie Konstruktion (kein Nachspannen erforderlich),
mit herstellerseitig bestätigter Langzeitgarantie,
einschließlich Versiegelung der Kernbohrung bei Einbau in Kernbohrungen.

Außendurchmesser der Medienleitung  182 mm
Futterrohr-/Kernbohrungsinnendurchmesser  250 mm

liefern und nach Einbauanleitung des Herstellers montieren.
Planungsfabrikat: Doyma Curaflex C o. glw.
Angeb. Fabrikat: ‘.........‘
Menge: 6,000 St

#### Bereich 4.3 LWL-Verbindung der Häuser

**4.3.1 Kernbohrung Durchmesser DN 50**
Ausführung einer Diamant -Kernbohrung mit Ø = 50 mm (bohrfertig) durch WU-/Beton (Beton bzw. Stahlbeton).

Blind- bzw. Durchbruchbohrung inkl. Bohrwasser und Rückstandsbeseitigung, Bohrkern-Entsorgung.

Menge: 5 Stk. × Ø 50 mm, / Bohrtiefe: bis 500mm
Menge: 5,000 St

**4.3.2 LWL Außenkabel Halogenfrei 2x12 Fasern OM2 Halogenfrei**
Lieferung und Verlegung LWL-Außenkabel, halogenfrei, 2x12 Fasern, G50/125 µm OM2, Typ A-DQ(ZN)B2Y,

einschließlich aller erforderlichen Zubehörteile und Messprotokoll.

Leistungsbeschreibung:

Lieferung Kabel auf Baustelle
Verlegung in Erdreich oder Leerrohr gemäß Herstellerangaben
Einhaltung minimaler Biegeradien und Zuglast
Kennzeichnung der Fasern auf beiden Enden
Abschlussmessung (OTDR) und Prüfprotokoll
Entsorgung Verpackung und Abfälle

Besondere Hinweise:

Kabel muss halogenfrei, UV-beständig und für Außenbereich geeignet sein
Einhaltung der Herstellerangaben für Biegeradius, Zuglast und Temperaturbereich verpflichtend
Normen: IEC 60794-1, EN 50173-5, ISO/IEC 11801-1
Menge: 248,000 m

**4.3.3 Dichtungseinsatz mit DPS zur Abdichtung von Durchdringungen mit Rohren und Kabeln. Dicht gegen drückendes Wasser. Einsatz in bauseitiges Futterrohr oder Kernbohrung (Weiße Wanne).**
Dichtungseinsatz mit DPS als nichtgeteilte Dichtung,
mit asymmetrisch profilierten Stahlringen (DPS bis KB/DN 350) in Stahl ggv Korrosionsschutzbeschichtung oder Edelstahl 1.4301 (V2A) oder Edelstahl 1.4571/1.4404 (V4A), *
mit wasserdicht verschweißten Bolzen,
mit Elastomer-Dichtung, Dichtbreite 2 x 27 mm, aus EPDM oder EPDM-TW (Trinkwasser) oder NBR (kraftstoff- / ölbeständig) oder Silikon (hochtemperaturbeständig) oder FPM (chemikalienbeständig), *
mit 3 mm orangefarbenen Mittelring aus EPDM (bis KB/DN 350), Dichtigkeit gegen drückendes Wasser, gasdicht,
mit geprüfter Radondichtigkeit, erfüllt Anforderungen nach FHRK-Standard 40, geprüft nach FHRK Prüfgrundlage GE 101,
mit FHRK-Qualitätssiegel ausgezeichnet,
wartungsfreie Ausführung (kein Nachspannen erforderlich),

mit 25 Jahre Garantie, einschl. Kernbohrungsversiegelung bei Einsatz in Kernbohrungen mit Grundierung und Speziallack,

Außendurchmesser der Medienleitung 7-12 mm

Futterrohr-/Kernbohrungsinnendurchmesser 50 mm

liefern und nach Einbauanleitung des Herstellers montieren.
Menge: 5,000 St

### Titel 5 Erdverlegte Trinkwasserleitungen

#### Bereich 5.1 Wasserleitungen PE 100 / RC

**5.1.1 Ausmessen der Rohrleitungslängen**
*** Pauschalposition
Ausmessung der tatsächlichen Rohrleitungslängen:
Die erforderlichen Rohrlängen sind vor Ort aufzumessen, an die örtlichen Gegebenheiten anzupassen und entsprechend maßgenau zu bestellen bzw. liefern zu lassen.
Menge: 1,000 psch

**5.1.2 PE 100 / RC Rohrleitung, Druckstufe PN 16, DN 50**
PE 100 RC-Mehrschichtrohr für
Trinkwasser, SDR 11 (PN16), nach DIN EN
12201, DIN CERTCO (PAS 1075),
coextrudiert, mit innenliegender,
schwarzer Trägerschicht und äußerer,
blauer Signalschicht, nach DVGW-
Arbeitsblatt GW 335 A2, DVGW-geprüft.
Nennweite: DA 63 mm
Wandstärke: 5,8 mm
Länge: Ringbund 100 m
Druckstufe: PN 16
Planungsfabrikat: aduxa Druckrohr PE100RC
  o. glw.
Angeb. Fabrikat: ‘.........‘
Menge: 205,000 m

**5.1.3 Absperrarmaturen DN50**
Trinkwasserkugelhahn Innengewinde, DN 50, Rotguss
Gehäuse und Kugel aus korrosionsbeständigem, entzinkungsfreiem Rotguss. DVGW-
geprüft. Gehäuse rohrförmig für
durchlaufende Wärmedämmung. Kugel mit
glattem Durchgang. Wartungsfreie
Spindelabdichtung durch zwei O-Ringe.
Kugelabdichtung durch PTFE-Ringe.
Knebel aus schlagfestem Kunststoff,
Anschläge verdeckt. Knebel auch bei
wärmegedämmten Gehäuse von außen bedienbar. Anschluss Innengewinde für
Gewinderohr.
Zul. Betriebstemperatur TB 120 Grd. C.
Nenndruck PN 16.
Ausführung: DN 50
Planungsfabrikat: Heimeier Globo D o. glw.
Angeb. Fabrikat:  ‘.........‘
Menge: 6,000 St

#### Bereich 5.2 Kernbohrungen und Dichtungseinsätze

**5.2.1 Kernbohrung, Stahlbeton, 125/300 mm**
Kernbohrung mit Diamantbohrgeräten in Stahlbetonwänden,
einschl. Stahlschnitte und Lösen des Bohrkerns aus dem
Gefüge, Bauschutt entsorgen.
Bohrlochdurchmesser :  125 mm
Wanddicke  :  300 mm
Menge: 6,000 St

**5.2.2 Dichtungseinsatz zur Abdichtung von Rohr- und Kabeldurchdringungen gegen drückendes Wasser.**
Einsatz in bauseitige Futterrohre oder Kernbohrungen,
geeignet für Bauwerke aus wasserundurchlässigem Beton.
Dichtungseinsatz als nichtgeteilte Dichtung,
beidseitig profilierten bzw. formstabilen Druckplatten aus Stahl mit geeigneter Korrosionsschutzbeschichtung oder aus nichtrostendem Stahl gemäß Werkstoffnummer 1.4301 (V2A) bzw. 1.4571/1.4404 (V4A), *
dauerhaft wasserdicht verschweißten Spannbolzen,
einer elastomeren Dichtkomponente mit einer Dichtbreite von ca. 2 × 27 mm, bestehend aus EPDM, EPDM in Trinkwasserqualität, NBR (kraftstoff- und ölbeständig), Silikon (hochtemperaturbeständig) oder FPM (chemikalienbeständig), *
Mittelring aus elastomerem Werkstoff zur Sichtkontrolle (z. B. farbig ausgeführt),
Ausführung gasdicht und gegen drückendes Wasser geprüft,
nachweislich radondicht,
Erfüllung der Anforderungen nach FHRK-Standard 40,
geprüft gemäß FHRK-Prüfgrundlage GE 101,
mit FHRK-Qualitätssiegel oder gleichwertigem Nachweis,
wartungsfreie Konstruktion (kein Nachspannen erforderlich),
mit herstellerseitig bestätigter Langzeitgarantie,
einschließlich Versiegelung der Kernbohrung bei Einbau in Kernbohrungen.

Außendurchmesser der Medienleitung  63 mm
Futterrohr-/Kernbohrungsinnendurchmesser  125 mm

liefern und nach Einbauanleitung des Herstellers montieren.
Planungsfabrikat: Doyma Curaflex C o. glw.
Angeb. Fabrikat: ‘.........‘
Menge: 6,000 St

### Titel 6 Erdverlegte Abwasserleitungen

*Hinweis: Abwasserleitungen*
HINWEIS Abwasserleitungen:
In den Folgepositionen benannte Abwaserleitungen erfordern ein besonders genaues Arbeiten hinsichtlich der Höhenlagen und Anschlusshöhen. Die Abwasserleitungen verlaufen mit geringem Gefälle bis zur Übergabe an das öffentliche Kanalnetz. Für Gebäude C musste separat für die Erdgeschosse eine Hebeanlage installiert werden.
Sämtliche Schachtdeckel sind tagwasserdicht auszuführen.

#### Bereich 6.1 Abwasserrohre PP-MD

**6.1.1 Abwasserleitung DN 100**
Lieferung und Verlegung einer erdverlegten Abwasserleitung aus
PP-MD Rohr mit Muffe SN 10 DN/OD 110

PP-MD Rohr mit Muffe SN 10 DN/OD 110 x 5000 mm
Hochlast-Vollwandrohre aus füllstofffreiem Polypropylen (PP-MD: mit hochwertig veredelten Verstärkungsstoffen) nach DIN EN 14758-1 mit werkseitig eingelegtem Dreifach-Dichtsystem aus SBR nach DIN EN 681-1.
Ringsteifigkeit gemäß DIN EN ISO 9969 >10kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Planungsfabrikat: Ostendorf Kunststoffe KG2000
  o. glw.
Angeb. Fabrikat: ‘.........‘
Menge: 182,000 m

**6.1.2 PP-MD Bogen DN/OD 110 30 Grad**
PP-MD Bogen DN/OD 110 30 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 12,000 St

**6.1.3 PP-MD Bogen DN/OD 110 45 Grad**
PP-MD Bogen DN/OD 110 45 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 11,000 St

**6.1.4 PP-MD Abzweig DN/OD 110/110 45 Grad**
PP-MD Abzweig DN/OD 110/110 45 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 7,000 St

**6.1.5 PP-MD Doppelmuffe DN/OD 110**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 12,000 St

**6.1.6 PP-MD Anschluss an Anschluss an Schachteingang Steinzeugrohr-Muffe DN/OD 110**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 9,000 St

**6.1.7 PP-MD Anschluss an Anschluss an Schachtausgang Steinzeugrohr-Spitzende DN/OD 110**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 5,000 St

**6.1.8 Muffenstopfen DN/OD 110**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 12,000 St

**6.1.9 Abwasserleitung DN 125**
Lieferung und Verlegung einer erdverlegten Abwasserleitung aus
PP-MD Rohr mit Muffe SN 10 DN/OD 125

PP-MD Rohr mit Muffe SN 10 DN/OD 125 x 5000 mm
Hochlast-Vollwandrohre aus füllstofffreiem Polypropylen (PP-MD: mit hochwertig veredelten Verstärkungsstoffen) nach DIN EN 14758-1 mit werkseitig eingelegtem Dreifach-Dichtsystem aus SBR nach DIN EN 681-1.
Ringsteifigkeit gemäß DIN EN ISO 9969 >10kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Planungsfabrikat: Ostendorf Kunststoffe KG2000
  o. glw.
Angeb. Fabrikat: ‘.........‘
Menge: 40,000 m

**6.1.10 PP-MD Bogen DN/OD 125 15 Grad**
PP-MD Bogen DN/OD 125 15 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 2,000 St

**6.1.11 PP-MD Bogen DN/OD 125 30 Grad**
PP-MD Bogen DN/OD 125 30 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 5,000 St

**6.1.12 PP-MD Bogen DN/OD 125 45 Grad**
PP-MD Bogen DN/OD 125 45 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 8,000 St

**6.1.13 PP-MD Doppelmuffe DN/OD 125**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 12,000 St

**6.1.14 PP-MD Anschluss an Schachtausgang Steinzeugrohr-Spitzende DN/OD 125**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 1,000 St

**6.1.15 Muffenstopfen DN/OD 125**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 12,000 St

**6.1.16 Abwasserleitung DN 160**
Lieferung und Verlegung einer erdverlegten Abwasserleitung aus
PP-MD Rohr mit Muffe SN 10 DN/OD 160

PP-MD Rohr mit Muffe SN 10 DN/OD 160 x 5000 mm
Hochlast-Vollwandrohre aus füllstofffreiem Polypropylen (PP-MD: mit hochwertig veredelten Verstärkungsstoffen) nach DIN EN 14758-1 mit werkseitig eingelegtem Dreifach-Dichtsystem aus SBR nach DIN EN 681-1.
Ringsteifigkeit gemäß DIN EN ISO 9969 >10kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Planungsfabrikat: Ostendorf Kunststoffe KG2000
  o. glw.
Angeb. Fabrikat: ‘.........‘
Menge: 55,000 m

**6.1.17 PP-MD Bogen DN/OD 160 30 Grad**
PP-MD Bogen DN/OD 160 30 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 6,000 St

**6.1.18 PP-MD Bogen DN/OD 160 45 Grad**
PP-MD Bogen DN/OD 160 45 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 1,000 St

**6.1.19 PP-MD Reduktion, exzentrisch DN/OD 160/125**
PP-MD Reduktion, exzentrisch DN/OD 160/125
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 3,000 St

**6.1.20 PP-MD Doppelmuffe DN/OD 160**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 12,000 St

**6.1.21 PP-MD Anschluss an Anschluss an Schachteingang Steinzeugrohr-Muffe DN/OD 160**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 4,000 St

**6.1.22 PP-MD Anschluss an Anschluss an Schachtausgang Steinzeugrohr-Spitzende DN/OD 160**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 1,000 St

**6.1.23 Muffenstopfen DN/OD 160**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 12,000 St

**6.1.24 Abwasserleitung DN 200**
Lieferung und Verlegung einer erdverlegten Abwasserleitung aus
PP-MD Rohr mit Muffe SN 10 DN/OD 200

PP-MD Rohr mit Muffe SN 10 DN/OD 200 x 5000 mm
Hochlast-Vollwandrohre aus füllstofffreiem Polypropylen (PP-MD: mit hochwertig veredelten Verstärkungsstoffen) nach DIN EN 14758-1 mit werkseitig eingelegtem Dreifach-Dichtsystem aus SBR nach DIN EN 681-1.
Ringsteifigkeit gemäß DIN EN ISO 9969 >10kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Planungsfabrikat: Ostendorf Kunststoffe KG2000
  o. glw.
Angeb. Fabrikat: ‘.........‘
Menge: 140,000 m

**6.1.25 PP-MD Bogen DN/OD 200 15 Grad**
PP-MD Bogen DN/OD 200 15 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 2,000 St

**6.1.26 PP-MD Bogen DN/OD 200 30 Grad**
PP-MD Bogen DN/OD 200 30 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 3,000 St

**6.1.27 PP-MD Abzweig DN/OD 200/110 45 Grad**
PP-MD Abzweig DN/OD 200/110 45 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 13,000 St

**6.1.28 PP-MD Abzweig DN/OD 200/160 45 Grad**
PP-MD Abzweig DN/OD 200/160 45 Grad
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 5,000 St

**6.1.29 PP-MD Doppelmuffe DN/OD 200**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 10,000 St

**6.1.30 Muffenstopfen DN/OD 200**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 10,000 St

**6.1.31 Abwasserleitung DN 250**
Lieferung und Verlegung einer erdverlegten Abwasserleitung aus
PP-MD Rohr mit Muffe SN 10 DN/OD 250

PP-MD Rohr mit Muffe SN 10 DN/OD 250 x 6000 mm
Hochlast-Vollwandrohre aus füllstofffreiem Polypropylen (PP-MD: mit hochwertig veredelten Verstärkungsstoffen) nach DIN EN 14758-1 mit werkseitig eingelegtem Dreifach-Dichtsystem aus SBR nach DIN EN 681-1.
Ringsteifigkeit gemäß DIN EN ISO 9969 >10kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Planungsfabrikat: Ostendorf Kunststoffe KG2000
  o. glw.
Angeb. Fabrikat: ‘.........‘
Menge: 26,000 m

**6.1.32 PP-MD Doppelmuffe DN/OD 250**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 5,000 St

**6.1.33 Muffenstopfen DN/OD 250**
Hochlast-Vollwandrohre aus füllstofffreiem Polypropylen (PP-MD: mit hochwertig veredelten Verstärkungsstoffen) nach DIN EN 14758-1 mit werkseitig eingelegtem Dreifach-Dichtsystem aus SBR nach DIN EN 681-1.
Ringsteifigkeit gemäß DIN EN ISO 9969 >16kN /m².
Alle Formteile haben eine Ringsteifigkeit, die gemäß der EN ISO 13967 deutlich über 16 kN/m² liegt.
Als drucklose Anwendung höchste Dichtsicherheit: bis 13 bar und 0,9 bar Vakuum gemäß EN ISO 13259 geprüft.
Verlegung in Wasserschutzzone II und III gemäß DWA-A-142 zulässig.
Chemische Beständigkeit im Bereich pH 1 bis pH 13.

Einsetzbar:
- im Schwerlastbereich SLW 60
- in JGS- und LAU-Anlagen gemäß Z-40.23-577 in Verbindung mit dem IP-plus-Schweißring der Fa. Sabug GmbH. Laut Zulassung ist das System einsetzbar in JGS-Anlagen (Jauche, Gülle, Silagesickersäfte) sowie als Ablaufleitungen von Ableitflächen in Anlagen zum Lagern, Abfüllen und Umschlagen (LAU-Anlagen) wassergefährdender Flüssigkeiten.
- als Kabelschutzleitung gemäß DIN 16878

Das Rohrsystem ist unter Beachtung der DIN EN 1610 zu verlegen.
Menge: 5,000 St

**6.1.34 Anschluss an Bestand**
Herstellen eines dichten Anschlusses der Grundleitung an den vorhandenen Übergabeschacht der EWP.
Anschlussnennweite: DN 250
RS Anschluss: 44,97
Einheit: Stk.
Menge: 1,000 St

#### Bereich 6.2 Schächte

**6.2.1 Schacht A2**
*** Leitbeschreibung
Schacht A2 DN 1000, Tiefe ca. 2,45m, alternativ
bestehend aus:
SU-M 1000/650 mm,
Gerinne DN 250,  gerade+2.Zul.,
Steinzeug-Halbschale bis Kämpfer, bis Scheitel in
Beton, Berme in Beton 1:20,monolithisch gefertigtes
Schachtunterteil nach DIN EN 1917, DIN 4034-1,
Typ 2, mit wasserdicht eingebauten Muffen für
Rohranbindungen
Ablauf DN 250 KG
Zulauf 1 DN 250 KG
Zulauf 2 DN 150 KG
Menge: 1,000 St
*Unterbeschreibung 01 Schachtringe (SR-M) 1000/1000 mm*
Schachtringe (SR-M) 1000/1000 mm, mit Muffe, 120
mm, glatt, ohne Steighilfe, nach
DIN EN 1917, DIN V 4034-1, Typ 2
Einheit: St
*Unterbeschreibung 02 Schachthals (SH-M) 1000/625/600 mm*
Schachthals (SH-M) 1000/625/600 mm, mit
Muffe, ohne Steighilfe, nach DIN
EN 1917, DIN V 4034-1, Typ 2
Einheit: St
*Unterbeschreibung 03 Gleitringdichtung Kombi DN 1000*
Gleitringdichtung Kombi DN 1000,
vorgeschmiert mit anvulkanisierter Lastübertragung
Einheit: St

**6.2.2 Schacht A3**
*** Leitbeschreibung
Schacht A3 DN 1000, Tiefe ca. 2,57m, alternativ
bestehend aus:
SU-M 1000/650 mm,
Gerinne DN 250,  gerade + 2. + 3. Zulauf mit
Unterwinkel,
Steinzeug-Halbschale bis Kämpfer, bis Scheitel in
Beton, Berme in Beton 1:20, monolithisch
gefertigtes Schachtunterteil nach DIN EN 1917, DIN
4034-1, Typ 2, mit wasserdicht eingebauten Muffen
für Rohranbindungen
Ablauf DN 250 KG
Einlauf 1 DN 125 KG
Einlauf 2 DN 200 KG
Einlauf 3 DN 150 KG
Menge: 1,000 St
*Unterbeschreibung 01 Schachtringe (SR-M) 1000/750 mm*
Schachtringe (SR-M) 1000/750 mm,
mit Muffe,ohne Steighilfe, nach
DIN EN 1917, DIN V 4034-1, Typ 2
Einheit: St
*Unterbeschreibung 02 Schachtringe (SR-M) 1000/500 mm*
Schachtringe (SR-M) 1000/500 mm, mit Muffe ohne
Steighilfe, nach DIN EN 1917,
DIN V 4034-1, Typ 2
Einheit: St
*Unterbeschreibung 03 Schachthals (SH-M) 1000/625/600 mm*
Schachthals (SH-M) 1000/625/600 mm, mit
Muffe, ohne Steighilfe, nach DIN
EN 1917, DIN V 4034-1, Typ 2
Einheit: St
*Unterbeschreibung 04 Gleitringdichtung Kombi DN 1000*
Gleitringdichtung Kombi DN 1000,
vorgeschmiert mit anvulkanisierter Lastübertragung
Einheit: St

**6.2.3 Schacht C1**
*** Leitbeschreibung
Schacht C1 DN 1000, Tiefe ca. 1,03m, alternativ
bestehend aus:
SU-M 1000/650 mm,
Gerinne DN 200,  abgewinkelt,
Steinzeug-Halbschale bis Kämpfer, bis Scheitel in
Beton, Berme in Beton 1:20, monolithisch
gefertigtes Schachtunterteil nach DIN EN 1917, DIN
4034-1, Typ 2, mit wasserdicht eingebauten Muffen
für Rohranbindungen
Ablauf DN 200 KG
Zulauf DN 100 KG
Menge: 1,000 St
*Unterbeschreibung 01 Minikonus (SH-M) 1000/625/350 mm*
Minikonus (SH-M) 1000/625/350 mm, Muffe, ohne
Steighilfe, nach DIN EN 1917, DIN V 4034-1, Typ 2
Einheit: St
*Unterbeschreibung 02 Gleitringdichtung Kombi DN 1000*
Gleitringdichtung Kombi DN 1000,
vorgeschmiert mit anvulkanisierter Lastübertragung
Einheit: St

**6.2.4 Schacht C2**
*** Leitbeschreibung
Schacht C2 DN 1000, Tiefe ca. 1,01m, alternativ
bestehend aus:
SU-M 1000/650 mm,
Gerinne DN 200,  Nr. 1/200 KG,
gerade,
Steinzeug-Halbschale bis Kämpfer, bis Scheitel in
Beton, Berme in Beton 1:20, monolithisch
gefertigtes Schachtunterteil nach DIN EN 1917, DIN
4034-1, Typ 2, mit wasserdicht eingebauten Muffen
für Rohranbindungen
Menge: 1,000 St
*Unterbeschreibung 01 Abdeckplatte mit Muffe 1000/625 mm (AP-M-S)*
Abdeckplatte mit Muffe 1000/625 mm  (AP-M-S),
befahrbar Kl. D 400, exzentrisch, h= 250 mm, nach DIN EN 1917, DIN V 4034-1,
Typ 2
Einheit: St
*Unterbeschreibung 02 Gleitringdichtung Kombi DN 1000*
Gleitringdichtung Kombi DN 1000,
vorgeschmiert mit anvulkanisierter Lastübertragung
Einheit: St

**6.2.5 Schacht C3**
*** Leitbeschreibung
Schacht C3 DN 1000, Tiefe ca. 1,12m, alternativ
bestehend aus:
SU-M 1000/650 mm,
Gerinne DN 200,  gerade + 2. Zulauf,
Steinzeug-Halbschale bis Kämpfer, bis Scheitel in
Beton, Berme in Beton 1:20, monolithisch
gefertigtes Schachtunterteil nach DIN EN 1917, DIN
4034-1, Typ 2, mit wasserdicht eingebauten Muffen
für Rohranbindungen
Ablauf DN 200 KG
Zulauf 1 DN 100 KG
Zulauf 2 DN 200 KG
Menge: 1,000 St
*Unterbeschreibung 01 Minikonus (SH-M) 1000/625/350 mm, Muffe, ohne*
Minikonus (SH-M) 1000/625/350 mm, Muffe, ohne
Steighilfe, nach DIN EN 1917, DIN V 4034-1, Typ 2
Einheit: St
*Unterbeschreibung 02 Gleitringdichtung Kombi DN 1000*
Gleitringdichtung Kombi DN 1000,
vorgeschmiert mit anvulkanisierter Lastübertragung
Einheit: St

**6.2.6 Schacht C4**
*** Leitbeschreibung
Schacht C4 DN 1000, Tiefe ca. 1,64m, alternativ
bestehend aus:
SU-M 1000/650 mm,
Gerinne DN 200,  gerade + 2. + 3. Zulauf mit
Unterwinkel,
Steinzeug-Halbschale bis Kämpfer, bis Scheitel in
Beton, Berme in Beton 1:20, monolithisch
gefertigtes Schachtunterteil nach DIN EN 1917, DIN
4034-1, Typ 2, mit wasserdicht eingebauten Muffen
für Rohranbindungen
Ablauf DN 200 KG
Zulauf 1 DN 200 KG
Zulauf 2 DN 100 KG
Zulauf 3 DN 160 KG
Menge: 1,000 St
*Unterbeschreibung 01 Schachthals (SH-M) 1000/625/600 mm*
Schachthals (SR-M) 1000/625/850 mm, mit Muffe,
exzentrisch,ohne Steighilfe, Wandung 120 mm,
nach DIN EN 1917, DIN V 4034-1, Typ 2
Einheit: St
*Unterbeschreibung 02 Gleitringdichtung Kombi DN 1000*
Gleitringdichtung Kombi DN 1000,
vorgeschmiert mit anvulkanisierter Lastübertragung
Einheit: St

**6.2.7 Schacht CH1**
*** Leitbeschreibung
Schacht CH1 DN 1000, Tiefe ca. 2,02m, alternativ
bestehend aus:
SU-M 1000/650 mm,
Gerinne DN 100,  Nr. 2/100 KG,
abgewinkelt,
Steinzeug-Halbschale bis Kämpfer, bis Scheitel in
Beton, Berme in Beton 1:20,monolithisch gefertigtes
Schachtunterteil nach DIN EN 1917, DIN 4034-1,
Typ 2, mit wasserdicht eingebauten Muffen für
Rohranbindungen
Menge: 1,000 St
*Unterbeschreibung 01 Schachtringe (SR-M) 1000/500 mm*
Schachtringe (SR-M) 1000/500 mm, mit Muffe ohne
Steighilfe, nach DIN EN 1917,
DIN V 4034-1, Typ 2
Einheit: St
*Unterbeschreibung 02 Schachthals (SH-M) 1000/625/600 mm*
Schachthals (SH-M) 1000/625/600 mm, mit
Muffe, ohne Steighilfe, nach DIN
EN 1917, DIN V 4034-1, Typ 2
Einheit: St
*Unterbeschreibung 03 Gleitringdichtung Kombi DN 1000*
Gleitringdichtung Kombi DN 1000,
vorgeschmiert mit anvulkanisierter Lastübertragung
Einheit: St

**6.2.8 Schacht CH2**
*** Leitbeschreibung
Schacht CH2 DN 1000, Tiefe ca. 2,11m, alternativ
bestehend aus:
SU-M 1000/650 mm,
Gerinne DN 100,  Nr.9/100 KG
gerade+2.Zul.,
Steinzeug-Halbschale bis Kämpfer, bis Scheitel in
Beton, Berme in Beton 1:20,monolithisch gefertigtes
Schachtunterteil nach DIN EN 1917, DIN 4034-1,
Typ 2, mit wasserdicht eingebauten Muffen für
Rohranbindungen
Menge: 1,000 St
*Unterbeschreibung 01 Schachtringe (SR-M) 1000/750 mm*
Schachtringe (SR-M) 1000/750 mm,
mit Muffe,ohne Steighilfe, nach
DIN EN 1917, DIN V 4034-1, Typ 2
Einheit: St
*Unterbeschreibung 02 Schachthals (SH-M) 1000/625/600 mm*
Schachthals (SH-M) 1000/625/600 mm, mit
Muffe, ohne Steighilfe, nach DIN
EN 1917, DIN V 4034-1, Typ 2
Einheit: St
*Unterbeschreibung 03 Gleitringdichtung Kombi DN 1000*
Gleitringdichtung Kombi DN 1000,
vorgeschmiert mit anvulkanisierter Lastübertragung
Einheit: St

**6.2.9 Schacht CH3**
*** Leitbeschreibung
Schacht CH3 DN 1000, Tiefe ca. 2,14m, alternativ
bestehend aus:
SU-M 1000/650 mm,
Gerinne DN 125,  gerade + 2. Zul. mit
Unterwinkel,
Steinzeug-Halbschale bis Kämpfer, bis Scheitel in
Beton, Berme in Beton 1:20,monolithisch gefertigtes
Schachtunterteil nach DIN EN 1917, DIN 4034-1,
Typ 2, mit wasserdicht eingebauten Muffen für
Rohranbindungen
Ablauf DN 125 KG
Zulauf 1 DN 100 KG
Zulauf 2 DN 100 KG
Menge: 1,000 St
*Unterbeschreibung 01 Schachtringe (SR-M) 1000/750 mm*
Schachtringe (SR-M) 1000/750 mm,
mit Muffe,ohne Steighilfe, nach
DIN EN 1917, DIN V 4034-1, Typ 2
Einheit: St
*Unterbeschreibung 02 Schachthals (SH-M) 1000/625/600 mm*
Schachthals (SH-M) 1000/625/600 mm, mit
Muffe, ohne Steighilfe, nach DIN
EN 1917, DIN V 4034-1, Typ 2
Einheit: St
*Unterbeschreibung 03 Gleitringdichtung Kombi DN 1000*
Gleitringdichtung Kombi DN 1000,
vorgeschmiert mit anvulkanisierter Lastübertragung
Einheit: St

**6.2.10 Schacht CH4**
*** Leitbeschreibung
Schacht CH4 DN 1000, Tiefe ca. 2,13m, alternativ
bestehend aus:
SU-M 1000/650 mm,
Gerinne DN 100,  gerade+2.Zul.,
Steinzeug-Halbschale bis Kämpfer, bis Scheitel in
Beton, Berme in Beton 1:20, monolithisch
gefertigtes Schachtunterteil nach DIN EN 1917, DIN
4034-1, Typ 2, mit wasserdicht eingebauten Muffen
für Rohranbindungen
Menge: 1,000 St
*Unterbeschreibung 01 Schachtringe (SR-M) 1000/750 mm*
Schachtringe (SR-M) 1000/750 mm,
mit Muffe,ohne Steighilfe, nach
DIN EN 1917, DIN V 4034-1, Typ 2
Einheit: St
*Unterbeschreibung 02 Schachthals (SH-M) 1000/625/600 mm*
Schachthals (SH-M) 1000/625/600 mm, mit
Muffe, ohne Steighilfe, nach DIN
EN 1917, DIN V 4034-1, Typ 2
Einheit: St
*Unterbeschreibung 03 Gleitringdichtung Kombi DN 1000*
Gleitringdichtung Kombi DN 1000,
vorgeschmiert mit anvulkanisierter Lastübertragung
Einheit: St

**6.2.11 Schacht CH5**
*** Leitbeschreibung
Schacht CH5 DN 1000, Tiefe ca. 2,08m, alternativ
bestehend aus:
SU-M 1000/650 mm,
Gerinne DN 100,  Nr.3/100 KG  abgewinkelt,
Steinzeug-Halbschale bis Kämpfer, bis Scheitel in
Beton, Berme in Beton 1:20,monolithisch gefertigtes
Schachtunterteil nach DIN EN 1917, DIN 4034-1,
Typ 2, mit wasserdicht eingebauten Muffen für
Rohranbindungen
Menge: 1,000 St
*Unterbeschreibung 01 Schachtringe (SR-M) 1000/750 mm*
Schachtringe (SR-M) 1000/750 mm,
mit Muffe,ohne Steighilfe, nach
DIN EN 1917, DIN V 4034-1, Typ 2
Einheit: St
*Unterbeschreibung 02 Schachthals (SH-M) 1000/625/600 mm*
Schachthals (SH-M) 1000/625/600 mm, mit
Muffe, ohne Steighilfe, nach DIN
EN 1917, DIN V 4034-1, Typ 2
Einheit: St
*Unterbeschreibung 03 Gleitringdichtung Kombi DN 1000*
Gleitringdichtung Kombi DN 1000,
vorgeschmiert mit anvulkanisierter Lastübertragung
Einheit: St

**6.2.12 Schacht D1**
*** Leitbeschreibung
Schacht D1 DN 1000, Tiefe ca. 1,86m, alternativ
bestehend aus:
SU-M 1000/650 mm,
Gerinne DN 100,  Nr.3/100 KG  abgewinkelt,
Steinzeug-Halbschale bis Kämpfer, bis Scheitel in
Beton, Berme in Beton 1:20,monolithisch gefertigtes
Schachtunterteil nach DIN EN 1917, DIN 4034-1,
Typ 2, mit wasserdicht eingebauten Muffen für
Rohranbindungen
Menge: 1,000 St
*Unterbeschreibung 01 Schachtringe (SR-M) 1000/500 mm*
Schachtringe (SR-M) 1000/500 mm, mit Muffe ohne
Steighilfe, nach DIN EN 1917,
DIN V 4034-1, Typ 2
Einheit: St
*Unterbeschreibung 02 Schachthals (SH-M) 1000/625/600 mm*
Schachthals (SH-M) 1000/625/600 mm, mit
Muffe, ohne Steighilfe, nach DIN
EN 1917, DIN V 4034-1, Typ 2
Einheit: St
*Unterbeschreibung 03 Gleitringdichtung Kombi DN 1000*
Gleitringdichtung Kombi DN 1000,
vorgeschmiert mit anvulkanisierter Lastübertragung
Einheit: St

**6.2.13 Schacht D2**
*** Leitbeschreibung
Schacht D2 DN 1000, Tiefe ca. 2,24m, alternativ
bestehend aus:
SU-M 1000/650 mm,
Gerinne DN 150,  Nr. 7/150 KG,
gerade+2.Zul.,
Steinzeug-Halbschale bis Kämpfer, bis Scheitel in
Beton, Berme in Beton 1:20,monolithisch gefertigtes
Schachtunterteil nach DIN EN 1917, DIN 4034-1,
Typ 2, mit wasserdicht eingebauten Muffen für
Rohranbindungen
Menge: 1,000 St
*Unterbeschreibung 01 Schachtringe (SR-M) 1000/750 mm*
Schachtringe (SR-M) 1000/750 mm,
mit Muffe,ohne Steighilfe, nach
DIN EN 1917, DIN V 4034-1, Typ 2
Einheit: St
*Unterbeschreibung 02 Schachthals (SH-M) 1000/625/600 mm*
Schachthals (SH-M) 1000/625/600 mm, mit
Muffe, ohne Steighilfe, nach DIN
EN 1917, DIN V 4034-1, Typ 2
Einheit: St
*Unterbeschreibung 03 Gleitringdichtung Kombi DN 1000*
Gleitringdichtung Kombi DN 1000,
vorgeschmiert mit anvulkanisierter Lastübertragung
Einheit: St

**6.2.14 Schachtdeckel tagwasserdicht /rückstausicher**
Schachtabdeckung, Kl. D400 EN 124,
LW 800, BH=125 rückstausicher bis 1bar, Rahmen Gusseisen,
Deckel Gusseisen mit öl- und benzinbeständiger Dichtung und
4 Spezialvorreiberverschlüssen, tagwasserdicht und
rückstausicher bis 1 bar ,gas- und geruchsdicht bei
aufftretendem Kanal- und Fäkaliengas.
Menge: 14,000 St

#### Bereich 6.3 Hebeanlage

**6.3.1 Pumpstation**
Die Pumpstation für fäkalienhaltiges und fäkalienfreies Abwasser ist mit einer, bzw. zwei überflutbaren Pumpen mit Rückflussverhinderer sowie einem Absperrschieber für die Druckleitung ausgestattet. Der Sammelbehälter aus dauerhaft beständigem Kunststoff (PE) besitzt einen offenen Pumpenraum (Nassaufstellung) mit universalen Anschlussmöglichkeiten. Die Steuerung erfolgt durch ein anwenderfreundliches Schaltgerät, das optional über einen potentialfreien Kontakt in die Gebäudeleittechnik eingebunden werden oder Alarm- und Sammelstörmeldungen über eine GSM-Schnittstelle ausgeben kann. Durch das modulare Baukastensystem stehen für den weiteren Aufbau verschiedene Technikschacht-Varianten als Zubehör zur Verfügung. Zugkette aus Edelstahl zur Entnahme pro Pumpe ist je nach Einbautiefe optional zu bestellen mit Art.-Nr: 680 528 = Länge 2 m 680 529 = Länge 3 m 680 530 = Länge 4 m 680 531 = Länge 5 m

Ausführung
Hinweis Einbau: in Kombination mit Schachtmodul
Anlagenart: Doppelanlage
Absperreinrichtung: Schieber aus Kunststoff
Durchgangsdichtung für Kabelleerrohr (DN): 100
Steighilfen: ja
Durchgangsdichtung für Entlüftungsleitung (DN): 100
Aufstellung: Nassaufstellung
Pumpensteuerung: Schaltgerät
Rückflussverhinderer: integriert
Druckabgang: waagrecht

Allgemeine Merkmale
Farbe: schwarz
Norm: EN 12050-1
Abwasserart: fäkalienhaltig
Einbausituation: Einbau ins Erdreich
Auslieferungszustand: vormontiert zur bauseitigen Endmontage (Pumpen und Sensorik sind bauseits zu montieren sowie Schaltgerät ist anzuschließen)
Anlagen Typ: Duo

Abmessungen
Gewicht netto: 240 kg
Gewicht brutto: 263 kg
Grundwasserbeständigkeit ab Unterkante Bodenteil: 3000 mm
Länge: 1240 mm
Breite: 1240 mm
Höhe: 1416 mm
Verpackungsmaß Länge: 2000 mm
Verpackungsmaß Breite: 1300 mm
Verpackungsmaß Höhe: 1550 mm

Behälter/Grundkörper
Druckabgang (DN): 50
Druckabgang (DA): 63 mm
Abstand Rohrmitte Auslauf zu Behälterboden: 1134 mm
Abstand Rohrsohle Zulauf zu Behälterboden: 1054 mm
Abstand Rohrmitte Zulauf zu Behälterboden: 1134 mm
Abstand Rohrsohle Zulauf zu Behälteroberkante: 330 mm
Zulauf max. Anbohrung (DN): 150
Zulauf Nennweite (DA): 160 mm
Zulauf Nennweite (DN): 150
Zulauf Anzahl: 1
Lichte Weite Behälter (LW): 1000 mm
Nutzvolumen: 300 l

Fördereinrichtung
Pumpe: STZ 2500
Anzahl Pumpen: 2
Gewicht Pumpe: 33 kg
Anschlusstyp: Direktanschluss
Betriebsspannung: 400 V
Schutzklasse: I
Isolationsklasse: H
Cos phi - Leistungsfaktor: 0,83
Schutzart Pumpe: IP 68 (20m)
Temperaturüberwachung: integriert
Förderguttemperatur (dauerhaft) max.: 40 °C
Förderleistung max.: 21 m³/h
Förderhöhe max.: 33 m
Drehzahl: 2900 U/min
Leistung P1: 2,5 kW
Leistung P2: 1,9 kW
Betriebsart: S1
Typ Anschlussleitung Pumpe: H07RN8-F 6G 1,5 mm²
Laufrad Typ: Schneidwerk
Länge Netzanschlussleitung Pumpe: 10 m
Nennstrom: 4,4 A

Steuerung
Schaltgerät: Comfort
Motorschutz Schalter: ja
Alarmgeber: Pegelsonde
Instrument Niveauerfassung: Pegelsonde
Art Niveauerfassung: hydrostatisch
Schutzart Schaltgerät: IP 54
Netzfrequenz: 50 Hz
Betriebsspannung: 400 V
Anschlusstyp: Direktanschluss
Potentialfreier Kontakt: ja
GSM-Schnittstelle: ja
Logbuchfunktion: ja
Mehrzeilige Displayanzeige: ja
Batteriepufferung: ja
Selbstdiagnosesystem (SDS): ja

Hinweis: Da die Pumpe erst zu einem späteren Zeitpunkt in Betrieb genommen werden kann, muss sie nachträglich bestellt und eingebaut werden. Die Bestellung der Pumpe erfolgt getrennt vom T-Modul.

Zur späteren Vervollständigung des T-
Moduls werden benötigt:

Austauschpumpe Aquadive STZ 2500
ATEX: 2 Stück

Pumpenkralle 2 Zoll inkl. Dichtung:
2 Stück

Dichtung Pumpenkralle 2,0 Zoll:
2 Stück

Pegelsonde mit Kabelverschraubung
ATEX: 1 Stück

 Schaltg. Comfort Duo 400V 2x4-6,3A Dir.:
1 Stück

Planungsfabrikat: Kessel Pumpstation Aquapump XL
  Duo, STZ 2500-S1 o. glw.
Angeb. Fabrikat: ‘.........‘
Menge: 1,000 St

**6.3.2 Schachtmodul**
Schachtmodul LW 1000, Erdreich Zugang LW 600, 2130-2379 mm, Klasse A/B

Das Schachtmodul für die Nass- oder Trockenaufstellung ist mit montierten Steighilfen nach DIN EN 13101 und BGR 177, allen erforderlichen Dichtungen und Verbindungskeilen sowie einem Konus mit teleskopischem Aufsatzstück ausgestattet. Die Zwischenstücke aus dauerhaft beständigem Kunststoff (PE) besitzen universale Anschlussmöglichkeiten. Durch das modulare Baukastensystem kann der Aufbau mit Zwischenstücken, Konus, Aufsatzstück und Abdeckung flexibel kombiniert werden.

Allgemeine Merkmale
Farbe: schwarz
Material: PE-HD
Norm: EN 13598-2
Einbausituation: Einbau ins Erdreich
Auslieferungszustand: in Teilen zur bauseitigen Montage (Steighilfen sind werksseitig vormontiert)
Zulassung: Z-42.1-527
Dichtheit: tagwasserdicht

Abmessungen
Gewicht netto: 163 kg
Gewicht brutto: 196 kg
Grundwasserbeständigkeit ab Unterkante Bodenteil: 3000 mm
Einbautiefe: 2130 - 2379 mm
Art der Höhenverstellbarkeit: teleskopisches Aufsatzstück
Länge: 1200 mm
Breite: 1200 mm
Verpackungsmaß Länge: 2400 mm
Verpackungsmaß Breite: 1200 mm
Verpackungsmaß Höhe: 2200 mm

Behälter/Grundkörper
Zulauf max. Anbohrung (DN): 150
Lichte Weite Behälter (LW): 1000 mm
Lichte Weite Einstieg (LW): 600 mm

Abdeckungsmerkmale
Abdeckungsart: Abdeckplatte rund
Abdeckung Material: Grauguss
Abdeckung Farbe: schwarz
Abdeckung Breite: 648 mm
Abdeckung Höhe: 95 mm
Abdeckung Länge: 648 mm
Oberfläche: Grauguss
Verriegelung: unverriegelt
Belastungsklasse: B 125 (EN 124)
Dichtheit: tagwasserdicht
Menge: 1,000 St

**6.3.3 Austauschkette für Pumpstationen**
Austauschkette für Pumpstationen Edelstahl, Länge 3 m

Geprüfte Kette aus Edelstahl V4A für Pumpstationen, mit Prüfplakette, inkl. Schäkel 10 mm gerade Ausführung

Allgemeine Merkmale
Material: Edelstahl 1.4404 (V4A)

Abmessungen
Gewicht netto: 1,22 kg
Gewicht brutto: 1,36 kg
Verpackungsmaß Länge: 215 mm
Verpackungsmaß Breite: 190 mm
Verpackungsmaß Höhe: 125 mm

Abdeckungsmerkmale
Abdeckung Länge: 3 mm
Menge: 2,000 St

**6.3.4 Kabelbefestigung Set für Technikschacht**
Kabelbefestigungsset für Technikschacht bestehend aus 3 Kabelbefestigungsklips und 3 Schrauben

Abmessungen
Gewicht netto: 0,11 kg
Gewicht brutto: 0,13 kg
Verpackungsmaß Länge: 340 mm
Verpackungsmaß Breite: 245 mm
Verpackungsmaß Höhe: 5 mm
Menge: 1,000 St

**6.3.5 Einbau und Anschluss elektrischer Anlagenkomponenten**
Einbau und Anschluss elektrischer Anlagenkomponenten

Das erforderliche Anschlusskabel sowie das Kabel für die Störmeldung werden bauseits durch das Gewerk Elektrotechnik bereitgestellt (Anschlusskabel von UV Allgemein Haus C links, Störmeldekabel von ASP-GA-Haus C).

Leistungsumfang:
- Elektrische Anlagenkomponenten im Schacht montieren
- Elektrische Leitungen durch das Leerrohr ziehen und am Schaltgerät anschließen
- Kleinmaterial
- An- und Abfahrt

Folgende hausseitige Voraussetzungen müssen immer bauseitig ausgeführt werden:
- Schachtmodule sind komplett fertig aufgebaut
- Anlage ist mit Schachtabdeckung auf endgültiges Endhöhenniveau eingebaut, DIN-konform verfüllt und verdichtet
- Druckleitung fertig angeschlossen
- Entlüftungsleitung komplett installiert
- Zugfähiges Kabelleerrohr in mind. DN 100 und max. 45 Grad Bögen am Schacht angeschlossen und stetig steigend bis zum Schaltgerät geführt
- Schaltgerät ist an der Wand montiert
- Zugdraht ist im Kabelleerrohr verlegt
- Elektrische Zuleitung zum Schaltgerät vorhanden
- Elektrische Anlagenkomponenten vollständig und funktionsfähig auf der Baustelle vorhanden
- Bei erforderlichen Kabellängen über 10 Meter ist die Entfernung vom Schacht zum Schaltgerät (benötigte Kabellänge) bei Bestellung unbedingt anzugeben.

Schachtanlagen:
Beim Service-Einsatz an Schachtanlagen ist lt. BGV C5 § 34, BGR 236 eine Freimessung von Kanalgasen sowie der Einsatz einer Absturzsicherung
sowie ein zusätzlicher Sicherungsposten aus Sicherheitsgründen erforderlich.
Der Sicherungsposten ist vom  Auftraggeber zu stellen (muss während der gesamten Arbeitszeit  anwesend sein).

Ergänzende Hinweise:
- Die Pauschale beinhaltet max. 4 Montagestunden vor Ort. Ein evtl. anfallender Mehraufwand wird nach Aufwand verrechnet.
- Eventuell notwendige Kabelverlängerungen werden gemäß aktuell gültiger Listenpreise verrechnet
- Der angegebene Preis ist ein Nettopreis und ist damit nicht rabattfähig.
- Preis gilt nur in Verbindung mit Beauftragung einer Inbetriebnahme

Von der Beauftragung bis hin zur Ausführung der Dienstleistung ist mit einer Bearbeitungszeit von 10 Arbeitstagen zu rechnen.
Preis inkl. An- und Abfahrt in Deutschland
Menge: 1,000 St

**6.3.6 Schaltgerät**
Schaltgerät 230V/400V
GSM Modem TeleControl zur Verwendung mit Comfort Schaltgeräten, zur Signalweiterleitung auf bis zu drei Mobiltelefone inkl. Gehäuse, Netzteil und interner Antenne, ohne SIM Karte.
Quad-Band GSM 850/900/1800/1900 MHz
230 V / 50 Hz

Abmessungen
Gewicht netto: 0,98 kg
Gewicht brutto: 1,6 kg
Verpackungsmaß Länge: 360 mm
Verpackungsmaß Breite: 360 mm
Verpackungsmaß Höhe: 175 mm
Menge: 1,000 St

**6.3.7 Magnetfußantenne für Schaltgerät, Kabel 2,5 m**
Magnetfußantenne für TeleControl Modem zur Verbesserung des Empfangs bei unzureichendem Empfang der internen Antenne

Allgemeine Merkmale
Kabellänge: 2,5 m

Abmessungen
Gewicht netto: 0,06 kg
Gewicht brutto: 0,09 kg
Verpackungsmaß Länge: 250 mm
Verpackungsmaß Breite: 350 mm
Verpackungsmaß Höhe: 30 mm
Menge: 1,000 St

**6.3.8 Verlängerungskabel für Magnetfußantenne**
Verlängerungskabel für Magnetfußantenne, L: 2 m
Verlängerungskabel passend für Magnetfußantenne

Allgemeine Merkmale
Kabellänge: 2 m

Abmessungen
Gewicht netto: 0,11 kg
Gewicht brutto: 0,14 kg
Verpackungsmaß Länge: 250 mm
Verpackungsmaß Breite: 350 mm
Verpackungsmaß Höhe: 1 mm
Menge: 1,000 St

**6.3.9 Freiluftsäule 1115mm Variante 28**
Freiluftsäule zum Einbau von Schaltgerät, Modem, Heizung, Warnleuchte und Druckleitung außerhalb von Gebäuden, bestehend aus Sockel, Schrankaufsatz sowie Montageplatte.

Abmessungen
Gewicht netto: 70,6 kg
Gewicht brutto: 77,6 kg
Breite: 1115 mm
Höhe: 1790 mm
Menge: 1,000 St

**6.3.10 PE-druckschleife DN80 (DA 90, SDR 11)**
bestehend aus
- zwei Bögen DN 80, 90°
- zwei Rohrschenkel DN 80, L = 600 mm
Vorgefertigte Rohrstrecke (U-Form, Baulänge 700 mm) mit Mitte-
Mitte-Abstand 200 mm zum Verbau in die Freiluftsäule.
Weiterführende Rohranschlüsse bauseits mittels

Abmessungen
Gewicht netto: 3,17 kg
Gewicht brutto: 3,17 kg
Menge: 1,000 St

#### Bereich 6.4 Kernbohrungen und Dichtungseinsätze

**6.4.1 Kernbohrung, Stahlbeton, 200/300 mm**
Kernbohrung mit Diamantbohrgeräten in Stahlbetonwänden,
einschl. Stahlschnitte und Lösen des Bohrkerns aus dem
Gefüge, Bauschutt entsorgen.
Bohrlochdurchmesser :  200 mm
Wanddicke  :  300 mm
Menge: 13,000 St

**6.4.2 Kernbohrung, Stahlbeton, 250/300 mm**
Kernbohrung mit Diamantbohrgeräten in Stahlbetonwänden,
einschl. Stahlschnitte und Lösen des Bohrkerns aus dem
Gefüge, Bauschutt entsorgen.
Bohrlochdurchmesser :  250 mm
Wanddicke  :  300 mm
Menge: 13,000 St

**6.4.3 Dichtungseinsatz zur Abdichtung von Rohr- und Kabeldurchdringungen gegen drückendes Wasser**
Einsatz in bauseitige Futterrohre oder Kernbohrungen, geeignet für Bauwerke aus wasserundurchlässigem Beton.
Dichtungseinsatz als nichtgeteilte Dichtung,
beidseitig profilierten bzw. formstabilen Druckplatten aus Stahl mit geeigneter Korrosionsschutzbeschichtung oder aus nichtrostendem Stahl gemäß Werkstoffnummer 1.4301 (V2A) bzw. 1.4571/1.4404 (V4A), *
dauerhaft wasserdicht verschweißten Spannbolzen,
einer elastomeren Dichtkomponente mit einer Dichtbreite von ca. 2 × 27 mm, bestehend aus EPDM, EPDM in Trinkwasserqualität, NBR (kraftstoff- und ölbeständig), Silikon (hochtemperaturbeständig) oder FPM (chemikalienbeständig), *
Mittelring aus elastomerem Werkstoff zur Sichtkontrolle (z. B. farbig ausgeführt),
Ausführung gasdicht und gegen drückendes Wasser geprüft,
nachweislich radondicht,
Erfüllung der Anforderungen nach FHRK-Standard 40,
geprüft gemäß FHRK-Prüfgrundlage GE 101,
mit FHRK-Qualitätssiegel oder gleichwertigem Nachweis,
wartungsfreie Konstruktion (kein Nachspannen erforderlich),
mit herstellerseitig bestätigter Langzeitgarantie,
einschließlich Versiegelung der Kernbohrung bei Einbau in Kernbohrungen.

Außendurchmesser der Medienleitung  110 mm
Futterrohr-/Kernbohrungsinnendurchmesser  200 mm

liefern und nach Einbauanleitung des Herstellers montieren.
Planungsfabrikat: Doyma Curaflex C o. glw.
Angeb. Fabrikat: ‘.........‘
Menge: 9,000 St

**6.4.4 Dichtungseinsatz zur Abdichtung von Rohr- und Kabeldurchdringungen gegen drückendes Wasser**
Einsatz in bauseitige Futterrohre oder Kernbohrungen, geeignet für Bauwerke aus wasserundurchlässigem Beton.
Dichtungseinsatz als nichtgeteilte Dichtung,
beidseitig profilierten bzw. formstabilen Druckplatten aus Stahl mit geeigneter Korrosionsschutzbeschichtung oder aus nichtrostendem Stahl gemäß Werkstoffnummer 1.4301 (V2A) bzw. 1.4571/1.4404 (V4A), *
dauerhaft wasserdicht verschweißten Spannbolzen,
einer elastomeren Dichtkomponente mit einer Dichtbreite von ca. 2 × 27 mm, bestehend aus EPDM, EPDM in Trinkwasserqualität, NBR (kraftstoff- und ölbeständig), Silikon (hochtemperaturbeständig) oder FPM (chemikalienbeständig), *
Mittelring aus elastomerem Werkstoff zur Sichtkontrolle (z. B. farbig ausgeführt),
Ausführung gasdicht und gegen drückendes Wasser geprüft,
nachweislich radondicht,
Erfüllung der Anforderungen nach FHRK-Standard 40,
geprüft gemäß FHRK-Prüfgrundlage GE 101,
mit FHRK-Qualitätssiegel oder gleichwertigem Nachweis,
wartungsfreie Konstruktion (kein Nachspannen erforderlich),
mit herstellerseitig bestätigter Langzeitgarantie,
einschließlich Versiegelung der Kernbohrung bei Einbau in Kernbohrungen.

Außendurchmesser der Medienleitung  125 mm
Futterrohr-/Kernbohrungsinnendurchmesser  200 mm

liefern und nach Einbauanleitung des Herstellers montieren.
Planungsfabrikat: Doyma Curaflex C o. glw.
Angeb. Fabrikat: ‘.........‘
Menge: 1,000 St

**6.4.5 Dichtungseinsatz zur Abdichtung von Rohr- und Kabeldurchdringungen gegen drückendes Wasser**
Einsatz in bauseitige Futterrohre oder Kernbohrungen, geeignet für Bauwerke aus wasserundurchlässigem Beton.
Dichtungseinsatz als nichtgeteilte Dichtung,
beidseitig profilierten bzw. formstabilen Druckplatten aus Stahl mit geeigneter Korrosionsschutzbeschichtung oder aus nichtrostendem Stahl gemäß Werkstoffnummer 1.4301 (V2A) bzw. 1.4571/1.4404 (V4A), *
dauerhaft wasserdicht verschweißten Spannbolzen,
einer elastomeren Dichtkomponente mit einer Dichtbreite von ca. 2 × 27 mm, bestehend aus EPDM, EPDM in Trinkwasserqualität, NBR (kraftstoff- und ölbeständig), Silikon (hochtemperaturbeständig) oder FPM (chemikalienbeständig), *
Mittelring aus elastomerem Werkstoff zur Sichtkontrolle (z. B. farbig ausgeführt),
Ausführung gasdicht und gegen drückendes Wasser geprüft,
nachweislich radondicht,
Erfüllung der Anforderungen nach FHRK-Standard 40,
geprüft gemäß FHRK-Prüfgrundlage GE 101,
mit FHRK-Qualitätssiegel oder gleichwertigem Nachweis,
wartungsfreie Konstruktion (kein Nachspannen erforderlich),
mit herstellerseitig bestätigter Langzeitgarantie,
einschließlich Versiegelung der Kernbohrung bei Einbau in Kernbohrungen.

Außendurchmesser der Medienleitung  160 mm
Futterrohr-/Kernbohrungsinnendurchmesser  250 mm

liefern und nach Einbauanleitung des Herstellers montieren.
Planungsfabrikat: Doyma Curaflex C o. glw.
Angeb. Fabrikat: ‘.........‘
Menge: 2,000 St

### Titel 7 Zusatzleistungen und Befestigungen

#### Bereich 7.1 Warn- und Schutzsysteme

**7.1.1 Trassenwarnband Nahwärmeleitung**
Trassenwarnband zur Markierung von
 Fernwärmerohren durch Auslegen
des Bandes ca. 40 cm über den Rohren
Aufschrift: "Achtung Fernwärmeleitung"
Menge: 205,000 m

**7.1.2 Trassenwarnband Wasserleitung**
Trassenwarnband zur Markierung von
 Wasserleitungen durch Auslegen
des Bandes ca. 40 cm über den Rohren
Aufschrift: "Achtung Wasserleitung"
Menge: 205,000 m

**7.1.3 Trassenwarnband Abwasserleitung**
Trassenwarnband zur Markierung von
 Abwasserleitungen durch Auslegen
des Bandes ca. 40 cm über den Rohren
Aufschrift: "Achtung Abwasserleitung"
Menge: 450,000 m

### Titel 8 Prüfungen, Inbetriebnahme, Dokumentation

#### Bereich 8.1 Druckprüfung Heizung

**8.1.1 Druckprüfung Heizung**
Durchführen der Druckprobe nach DIN EN 13941 inkl. Prüfprotokoll pro Teilabschnitt
Menge: 6,000 St

#### Bereich 8.2 Druckprüfung Trinkwasser

**8.2.1 Druckprüfung Trinkwasser**
Durchführung der Druckprobe nach DIN EN 806 / DIN 1988.
inkl Prüfprotokoll pro Teilabschnitt
Menge: 6,000 St

#### Bereich 8.3 Dichtheitsprüfung Abwasser

**8.3.1 Dichtheitsprüfung Abwasser**
Nach DIN EN 1610 (Luft oder Wasser).
Dichtheitsprüfung abschnittsweise von Schacht zu Schacht.
Dichtheitsprüfung der Schachtbauwerke
inkl. Prüfprotokoll
Menge: 35,000 St

#### Bereich 8.4 Hebeanlage

**8.4.1 Inbetriebnahme und Einweisung Pumpstation**
Inbetriebnahme und Einweisung Pumpstation

Leistungsumfang:
- Überprüfung gemäß Inspektionskarte
- Einweisung Funktionalität der Anlage
- Erläuterung der monatlichen Überprüfung durch den Betreiber
- Hinweis auf Wartungspflicht für den Betreiber
- Optional Wartungsvertrag mit dem Bauherrn abschließen (die regelmäßige Wartung ist Voraussetzung für die Gewährleistung und den Versicherungsschutz)
- Anlage wird in einem betriebssicheren Zustand übergeben

Hausseitige Voraussetzungen:
- Ansprechpartner muss mit vor Ort sein
- Zugänglichkeit zur Anlage und Schaltgerät
- Schalt-/Warngerät ist an der Wand befestigt
- Elektrokomponenten und Niveaugeber sind an der Anlage montiert und am Schaltgerät angeschlossen
- Pumpen müssen eingehängt sein
- Schlauchanschluss muss vorhanden sein
- Abwasserabfluss ist angeschlossen
- Elektrische Komponenten und Kleinteile müssen vollständig auf der Baustelle vorhanden sein
- Pumpenraum muss sich im gereinigten Zustand befinden
- Zulaufleitungen müssen gespült sein
- Lüftungsleitung der Hebeanlage ist angeschlossen
- Druckleitung vollständig installiert

Schachtanlagen:
- Beim Service-Einsatz an Schachtanlagen ist lt. BGV C5 § 34, BGR 236 eine Freimessung von Kanalgasen sowie der Einsatz einer Absturzsicherung sowie ein zusätzlicher Sicherungsposten aus Sicherheitsgründen erforderlich.
- Der Sicherungsposten ist vom  Auftraggeber zu stellen (muss während der gesamten Inbetriebnahmedauer  anwesend sein)

Hinweis:
- Die Inbetriebnahmepauschale beinhaltet max. 2 Montagestunden vor Ort.
- Ein evtl. anfallender Mehraufwand wird nach Aufwand verrechnet.
- Der angegebene Preis ist ein Nettopreis und ist damit nicht rabattfähig.

Hebeanlagen müssen gemäß DIN EN 12056-4 regelmäßig durch einen Fachbetrieb gewartet werden. Folgende Zeitabstände dürfen nicht überschritten werden:
- 1/4 Jahr bei Anlagen in gewerblichen Betrieben
- 1/2 Jahr bei Anlagen in Mehrfamilienhäusern
- 1 Jahr bei Anlagen in Einfamilienhäusern

Von der Beauftragung bis hin zur Ausführung der Dienstleistung ist mit einer Bearbeitungszeit von 10 Arbeitstagen zu rechnen
Preis inkl. An- und Abfahrt in Deutschland
Menge: 1,000 St

**8.4.2 Einbauberatung**
Einbauberatung
Einbauberatung, vor Ort Servicetechniker:

Leistungszeitpunkt: nach Lieferung der Anlagenkomponenten, vor Einbau (Verfüllen) der Anlage

Hausseitige Voraussetzungen:
- Alle relevanten Ansprechpartner der ausführenden Firmen sind anwesend, z.B. - Elektrofirma - Planungsfirma - Bauunternehmen (Verbauer der Anlage) - Bauleitung
- Technische Auslegung der Anlage vorhanden

Beratungsumfang:
- Korrekte Leitungsführung (Druckleitung, Entlüftungsleitung, Kabelleerrohr)
- Erforderliche elektrische Absicherung - Prüfung restliche Voraussetzungen, die für die Inbetriebnahme erfüllt sein müssen, anhand einer Checkliste

Hinweise:
- Der angegebene Preis ist ein Nettopreis und ist damit nicht rabattfähig.
- Die Beratungspauschale beinhaltet max. 2 Servicetechnikerstunden vor Ort.
- Preis inkl. An- und Abfahrt in Deutschland
Menge: 1,000 St

**8.4.3 Wartung Pumpstation**
Wartung Pumpstation

Leistungsumfang (alle Arbeiten werden gemäß Inspektionskarte durchgeführt):
- Visuelle Kontrolle auf Funktionsfähigkeit
- Reinigung der Anlage
- Überprüfung der Rückschlagklappen
- Überprüfung der Pumpenfunktion
- Überprüfung des Schaltgeräts
- Hinweis auf Wartungspflicht für den Betreiber, optional
- Anlage ist in einem betriebssicheren Zustand zu übergeben
- Die aufgenommenen Werte werden in einem Wartungsbericht festgehalten

Hausseitige Voraussetzungen:
- Ansprechpartner muss vor Ort sein
- Zugänglichkeit zur Anlage und Schaltgerät
- Schlauchwasseranschluss muss in der Nähe gegeben sein

Schachtanlagen:
- Beim Service-Einsatz an Schachtanlagen ist lt. BGV C5 § 34, BGR 236 die Freimessung von Kanalgasen, der Einsatz einer Absturzsicherung und aus Sicherheitsgründen ein zusätzlicher Sicherungsposten erforderlich
- Der Sicherungsposten ist vom  Auftraggeber zu stellen und muss während der gesamten Arbeitsdauer  anwesend sein

Hinweis:
- Die regelmäßige Wartung ist Voraussetzung für die Gewährleistung und den Versicherungsschutz
- Preis inkl. An- und Abfahrt in Deutschland
- Bei den Wartungen im Schacht LW 1000 ist der Auftraggeber verpflichtet bei Bedarf zum Wartungstermin einen Entsorger zu bestellen

Nicht enthalten sind Kosten für:
- Materialaufwendungen über 20 Euro
- Erschwerte Bedingungen, Reparaturleistungen, zusätzliche Arbeitsleistungen
- Vergebliche Anfahrten trotz vorheriger Ankündigung
- Die Wartungspauschale beinhaltet max. 2 Arbeitsstunden vor Ort
- Ein evtl. anfallender Mehraufwand wird nach Aufwand verrechnet

Hebeanlagen müssen gemäß DIN EN 12056-4 regelmäßig durch einen Fachbetrieb gewartet werden.
Folgende Zeitabstände dürfen nicht überschritten werden:
- 1/4 Jahr bei Anlagen in gewerblichen Betrieben
- 1/2 Jahr bei Anlagen in Mehrfamilienhäusern
- 1 Jahr bei Anlagen in Einfamilienhäusern

Der angegebene Preis versteht sich pro Wartung.

Von der Beauftragung bis hin zur Ausführung der Dienstleistung ist mit einer Bearbeitungszeit von 10 Arbeitstagen zu rechnen
Menge: 1,000 St

**8.4.4 Sägeglocke**
Sägeglocke für DN 100/125/150
Sägeglocke inklusive Bohraufnahme passend für folgende Dichtungen für Rohrdurchführungen: DN 100, DN 125, DN 150 Bohrdurchmesser: 121/133/168 mm

Abmessungen
Gewicht netto: 2,4 kg
Gewicht brutto: 2,54 kg
Verpackungsmaß Länge: 250 mm
Verpackungsmaß Breite: 200 mm
Verpackungsmaß Höhe: 100 mm
Menge: 1,000 St

#### Bereich 8.5 Dokumentation, Revisionsunterlagen

**8.5.1 Dokumenttion, Revisionsunterlagen und -zeichnungen**
*** Pauschalposition
Einmessen und Dokumentation der Leitungsführung aller eingebauten Leitungen und aller eingebauten Schächte
zur Erstellung der Revisionsunterlagen und -zeichnungen wie oben beschrieben
Menge: 1,000 psch

### Titel 9 Regiestunden

*Hinweis: HINWEIS Stundenlohnarbeiten:*
HINWEIS Stundenlohnarbeiten:
Stundenlohnarbeiten sind für Leistungen, die nicht im LV beschrieben bzw. den Leistungen gemäß Leistungsbeschreibung zuzuordnen sind, jeweils nur auf besondere Anweisung des AG auszuführen.
Der Verrechnungssatz umfasst sämtliche Aufwendungen, insbesondere den tatsächlichen Lohn mit allen Zuschlägen, Fahrgelder sowie Lohn-/Gehaltsnebenkosten für eine Arbeitszeit im Zeitraum von 7.00 bis 20.00 Uhr. Die Qualifikation des eingesetzten Personals richtet sich nach den fachlichen Erfordernissen.
Stundenzettel sind arbeitstäglich auszufüllen und zu unterschreiben. Mit der Unterzeichnung der eingereichten Stundenzettel erklärt die Bauleitung lediglich, dass die aufgeführten Stunden erbracht sind. Ergibt eine spätere Nachprüfung, dass die Leistungen im Auftrag enthalten sind, so werden sie nicht als Stundenlohnarbeiten vergütet.

**9.1 Stundensatz Facharbeiter**
Arbeiten, welche nicht in den Positionen erfasst sind und gegen Nachweis zur Ausführung kommen:
Facharbeiter
Menge: 1,000 h

**9.2 Lkw einschl. Fahrer und Betriebsstoffe**
Lkw einschl. Fahrer und Betriebsstoffe, Nutzlast über 3,5 bis 5 t
Menge: 1,000 h
Kostengruppe - DIN 276/2008: 599

**9.3 Radlader einschl. Fahrer und Betriebsstoffe**
Radlader einschl. Fahrer und Betriebsstoffe, bis 18 kW
Menge: 1,000 h
Kostengruppe - DIN 276/2008: 599

**9.4 Bagger mit Greifarm einschl. Fahrer**
Bagger mit Greifarm einschl. Fahrer und Betriebsstoffe
Menge: 1,000 h
Kostengruppe - DIN 276/2008: 599
